# Preparação de superfície de betão estrutural, com métodos químicos

- Propriedade do ficheiro: CYPE INGENIEROS, S.A.
- Formato: FIEBDC-3/2002
- Moeda: EUR
- Custos indirectos: 3.00 %
- IVA: 23.00 %

## E Estruturas

### EH Betão armado

#### EHK Preparação da superfície

**EHK030** m² Preparação de superfície de betão estrutural, com métodos químicos.
Preparação de superfície de betão estrutural, para a posterior aplicação de produtos reparadores e protectores, através de limpeza com detergente alcalino, provocando a emulsão e eliminação posterior da sujidade de origem orgânica depositada sobre o suporte, e carga manual do entulho gerado para camião ou contentor.
Inclui: Aplicação do detergente. Lavagem com equipamento de pressão. Remoção e acumulação dos restos gerados. Carga manual do entulho gerado para camião ou contentor.
Critério de medição de projecto: Superfície medida segundo documentação gráfica de Projecto.
Critério de medição de obra: Medir-se-á a superfície realmente executada segundo especificações de Projecto.

| Código | Un | Descrição | Rendimento | Preço | Importância |
|---|---|---|---|---|---|
| mt08lim020c | l | Detergente alcalino sem dissolventes nem fosfatos, para limpeza de superfícies de argamassa ou betão, tintas plásticas, estuque de cal e estruturas de betão. (material) | 0.050 | 5.79 | 0.29 |
| mq08lch020c | h | Equipamento de jacto de água à pressão, com adaptador para lança de água. (equipamento) | 0.162 | 6.06 | 0.98 |
| mo112 | h | Operário especializado construção. (mão de obra) | 0.185 | 21.98 | 4.07 |
| % | % | Custos directos complementares | 2 % | 5.34 | 0.11 |
|  |  | Custos directos |  |  | 5.45 |
