# Reforço de viga ou vigota de betão armado, com chapas metálicas

- Propriedade do ficheiro: CYPE INGENIEROS, S.A.
- Formato: FIEBDC-3/2002
- Moeda: EUR
- Custos indirectos: 3.00 %
- IVA: 23.00 %

## E Estruturas

### EH Betão armado

#### EHP Reforços com perfis metálicos

**EHP030** m² Reforço de viga ou vigota de betão armado, com chapas metálicas.
Reforço da viga ou vigota de betão armado, através chapa de aço S355JR (Fe510), laminado a quente, de 2 mm de espessura, disposta na face inferior da viga, fixada com adesivo tixotrópico de dois componentes à base de resina epóxi, aplicado de forma uniforme com espátula, palustra ou colher, preenchendo todas as aberturas que possam existir na superfície suporte. Inclusive escoramento do conjunto durante 24 horas no mínimo, para assegurar um bom comportamento na ligação, e remoção de todos os elementos auxiliares.
Inclui: Implantação da posição dos reforços. Limpeza da superfície do betão. Preparação da mistura. Aplicação da cola. Colocação da chapa de reforço. Escoramento do conjunto. Remoção de todos os elementos auxiliares.
Critério de medição de projecto: Superfície medida segundo documentação gráfica de Projecto.
Critério de medição de obra: Medir-se-á a superfície realmente executada segundo especificações de Projecto.

| Código | Un | Descrição | Rendimento | Preço | Importância |
|---|---|---|---|---|---|
| mt09reh120a | kg | Adesivo tixotrópico de dois componentes à base de resina epóxi, para a correcta ligação entre o betão fresco e o betão endurecido ou para melhorar a aderência do betão endurecido e o aço, segundo NP EN 1504-7. (material) | 2.000 | 11.62 | 23.24 |
| mt07ala011p | kg | Placa de aço laminado EN 10025 S355JR, para aplicações estruturais. Trabalhada e montada em oficina, para colocar em obra. (material) | 15.700 | 2.45 | 38.47 |
| mt50spa052b | m | Pranchão de madeira de pinho, de 20x7,2 cm. (material) | 0.020 | 6.32 | 0.13 |
| mt50spa101 | kg | Pregos de aço. (material) | 0.050 | 1.87 | 0.09 |
| mt50spa081a | Ud | Escora metálica telescópica, até 3 m de altura. (material) | 0.013 | 19.25 | 0.25 |
| mq08sol020 | h | Equipamentos e elementos auxiliares para soldadura eléctrica. (equipamento) | 0.116 | 3.42 | 0.40 |
| op00ciz020 |  | Guilhotina para aço em varões nervurados. | 1.000 | 0.00 | 0.00 |
| op00ata010 |  | Máquina de amarrar ferro. | 1.000 | 0.00 | 0.00 |
| mo047 | h | Oficial de 1ª montador de estruturas metálicas. (mão de obra) | 0.801 | 25.68 | 20.57 |
| mo094 | h | Ajudante de montador de estruturas metálicas. (mão de obra) | 0.801 | 25.06 | 20.07 |
| % | % | Custos directos complementares | 2 % | 103.22 | 2.06 |
|  |  | Custos directos |  |  | 105.28 |
