# Remoção do material de vedação em junta de dilação e limpeza posterior

- Propriedade do ficheiro: CYPE INGENIEROS, S.A.
- Formato: FIEBDC-3/2002
- Moeda: EUR
- Custos indirectos: 3.00 %
- IVA: 23.00 %

## E Estruturas

### EH Betão armado

#### EHY Reparações

**EHY038** m Remoção do material de vedação em junta de dilação e limpeza posterior.
Remoção do material de vedação existente em junta de dilatação de estrutura, com rebarbadora equipada com disco de corte de diamante, e limpeza posterior.
Inclui: Remoção do material de vedação. Limpeza através de aspiração dos restos. Remoção e acumulação dos restos gerados. Carga manual do entulho gerado para camião ou contentor.
Critério de medição de projecto: Comprimento medido segundo documentação gráfica de Projecto.
Critério de medição de obra: Medir-se-á o comprimento realmente executado segundo especificações de Projecto.

| Código | Un | Descrição | Rendimento | Preço | Importância |
|---|---|---|---|---|---|
| op00asp010 |  | Aspirador. | 1.000 | 0.00 | 0.00 |
| op00amo010 |  | Rebarbadora. | 1.000 | 0.00 | 0.00 |
| mo020 | h | Oficial de 1ª construção. (mão de obra) | 0.431 | 22.68 | 9.78 |
| mo113 | h | Operário não qualificado construção. (mão de obra) | 0.431 | 21.45 | 9.24 |
| % | % | Custos directos complementares | 2 % | 19.02 | 0.38 |
|  |  | Custos directos |  |  | 19.40 |
