# Pilar pré-fabricado de betão armado

- Propriedade do ficheiro: CYPE INGENIEROS, S.A.
- Formato: FIEBDC-3/2002
- Moeda: EUR
- Custos indirectos: 3.00 %
- IVA: 23.00 %

## E Estruturas

### EP Pré-fabricadas de betão

#### EPS Pilares

**EPS010** Ud Pilar pré-fabricado de betão armado.
Pilar pré-fabricado de betão armado de secção 35x35 cm, de 3 m de altura livre máxima, para acabamento aparente do betão, com armadura de 650 a 900 kN/m de capacidade mecânica, sem consolas, para encastrar na base.
Critérios considerados na determinação do preço da unidade de obra: O preço não inclui a argamassa de enchimento.
Inclui: Implantação dos pilares. Levantamento e colocação dos pilares através de grua. Ajuste à sua posição correcta e nivelamento. Montagem e desmontagem de escoras complementares.
Critério de medição de projecto: Número de unidades previstas, segundo documentação gráfica de Projecto.
Critério de medição de obra: Medir-se-á o número de unidades realmente executadas segundo especificações de Projecto.

| Código | Un | Descrição | Rendimento | Preço | Importância |
|---|---|---|---|---|---|
| mt07pha010aaab | Ud | Pilar pré-fabricado de betão armado de secção 35x35 cm, de 3 m de altura livre máxima, para acabamento aparente do betão, com armadura de 650 a 900 kN/m de capacidade mecânica, sem consolas, para encastrar na base. (material) | 1.000 | 151.40 | 151.40 |
| mq07gte010c | h | Autogrua de braço telescópico com uma capacidade de elevação de 30 t e 27 m de altura máxima de trabalho. (equipamento) | 0.290 | 75.04 | 21.76 |
| mo046 | h | Oficial de 1ª montador de estruturas pré-fabricadas de betão. (mão de obra) | 0.308 | 23.64 | 7.28 |
| mo093 | h | Ajudante de montador de estruturas pré-fabricadas de betão. (mão de obra) | 0.616 | 23.07 | 14.21 |
| % | % | Custos directos complementares | 2 % | 194.65 | 3.89 |
|  |  | Custos directos |  |  | 198.54 |
