# Reparação de fenda em alvenaria, através de costura com grampo metálico

- Propriedade do ficheiro: CYPE INGENIEROS, S.A.
- Formato: FIEBDC-3/2002
- Moeda: EUR
- Custos indirectos: 3.00 %
- IVA: 23.00 %

## F Fachadas, divisões e protecções

### FF Alvenaria não estrutural

#### FFY Reconstruções, reparações e reforços

**FFY030** m Reparação de fenda em alvenaria, através de costura com grampo metálico.
Reparação de fenda em alvenaria de tijolo cerâmico através de costura estática da mesma com grampos de aço A400 NR de 6 mm de diâmetro e 30 cm de comprimento, colocados cada 20 cm em roços executados previamente, cruzando transversalmente a fenda, assentes com argamassa reparadora, reforçada com fibras, resistente aos sulfatos, de alta resistência mecânica e retracção compensada, com uma resistência à compressão aos 28 dias maior ou igual a 40 N/mm² e um módulo de elasticidade maior ou igual a 17000 N/mm², classe R3, tipo CC, segundo NP EN 1504-3, Euroclasse A1 de reacção ao fogo, segundo NP EN 13501-1; preparação prévia da fenda.
Inclui: Preparação da fenda. Abertura dos roços. Limpeza do interior da fenda e dos roços. Colocação dos grampos. Enchimento dos roços. Cura da argamassa. Remoção e acumulação dos restos gerados. Carga dos restos gerados para camião ou contendor.
Critério de medição de projecto: Comprimento medido segundo documentação gráfica de Projecto.
Critério de medição de obra: Medir-se-á o comprimento realmente executado segundo especificações de Projecto.

| Código | Un | Descrição | Rendimento | Preço | Importância |
|---|---|---|---|---|---|
| mt07aco040b | kg | Armadura elaborada em fábrica com aço em varões nervurados, A400 NR, de vários diâmetros. (material) | 0.420 | 1.71 | 0.72 |
| mt28mrp011h | kg | Argamassa reparadora, reforçada com fibras, resistente aos sulfatos, de alta resistência mecânica e retracção compensada, com uma resistência à compressão aos 28 dias maior ou igual a 40 N/mm² e um módulo de elasticidade maior ou igual a 17000 N/mm², classe R3, tipo CC, segundo NP EN 1504-3, Euroclasse A1 de reacção ao fogo, segundo NP EN 13501-1, composta por cimentos especiais, inertes seleccionados, aditivos e fibras, aplicado em espessuras até 35 mm na vertical e 75 mm na horizontal. (material) | 2.120 | 0.69 | 1.46 |
| mq08lch030 | h | Equipamento de jacto de ar comprimido. (equipamento) | 0.174 | 3.19 | 0.56 |
| op00tal020 |  | Berbequim com misturador. | 1.000 | 0.00 | 0.00 |
| mo020 | h | Oficial de 1ª construção. (mão de obra) | 0.736 | 24.63 | 18.13 |
| mo113 | h | Operário não qualificado construção. (mão de obra) | 0.736 | 23.29 | 17.14 |
| % | % | Custos directos complementares | 2 % | 38.01 | 0.76 |
|  |  | Custos directos |  |  | 38.77 |
