# Preparação e limpeza de paramento

- Propriedade do ficheiro: CYPE INGENIEROS, S.A.
- Formato: FIEBDC-3/2002
- Moeda: EUR
- Custos indirectos: 3.00 %
- IVA: 23.00 %

## H Remates e trabalhos auxiliares

### HY Trabalhos auxiliares de pedreiro

#### HYL Limpeza de obra

**HYL030** m² Preparação e limpeza de paramento.
Preparação e limpeza de paramento horizontal para o seu revestimento posterior, com meios manuais.
Critérios considerados na determinação do preço da unidade de obra: O preço inclui a carga manual do entulho gerado para camião ou contentor.
Inclui: Preparação da zona de trabalho. Preparação e limpeza do paramento. Remoção e acumulação dos restos gerados. Carga manual do entulho gerado para camião ou contentor.
Critério de medição de projecto: Superfície medida segundo documentação gráfica de Projecto.
Critério de medição de obra: Medir-se-á a superfície realmente executada segundo especificações de Projecto.

| Código | Un | Descrição | Rendimento | Preço | Importância |
|---|---|---|---|---|---|
| mo113 | h | Operário não qualificado construção. (mão de obra) | 0.059 | 23.29 | 1.37 |
| mo112 | h | Operário especializado construção. (mão de obra) | 0.059 | 23.86 | 1.41 |
| % | % | Custos directos complementares | 2 % | 2.78 | 0.06 |
|  |  | Custos directos |  |  | 2.84 |
