# Grupo de impulsão para colector, com central pré-montada

- Propriedade do ficheiro: CYPE INGENIEROS, S.A.
- Formato: FIEBDC-3/2002
- Moeda: EUR
- Custos indirectos: 3.00 %
- IVA: 23.00 %

## I Instalações

### IC Aquecimento, arrefecimento, climatização e A.Q.S.

#### ICE Emissores a água para aquecimento e arrefecimento

**ICE161** Ud Grupo de impulsão para colector, com central pré-montada.
Grupo de impulsão para controlo da bomba de circulação e da humidade em instalações de aquecimento e arrefecimento, com central, instalação em sala de caldeiras, válido para instalação de piso radiante até 15 kW, formado por central com sonda de temperatura exterior e sondas de temperatura de impulsão e retorno, circulador Wilo Yonos Para 15/6, termostato digital com sonda de humidade e válvula de 3 vias, com sonda de humidade e antena para ligação inalámbrica com sonda de humidade. Totalmente montado, ligado e testado.
Inclui: Colocação e fixação do grupo de impulsão ao colector. Ligação eléctrica da central e da bomba de circulação.
Critério de medição de projecto: Número de unidades previstas, segundo documentação gráfica de Projecto.
Critério de medição de obra: Medir-se-á o número de unidades realmente executadas segundo especificações de Projecto.

| Código | Un | Descrição | Rendimento | Preço | Importância |
|---|---|---|---|---|---|
| mt38gpu025k | Ud | Grupo de impulsão para controlo da bomba de circulação e da humidade em instalações de aquecimento e arrefecimento, com central, instalação em sala de caldeiras, válido para instalação de piso radiante até 15 kW, formado por central com sonda de temperatura exterior e sondas de temperatura de impulsão e retorno, circulador Wilo Yonos Para 15/6, termostato digital com sonda de humidade e válvula de 3 vias, com sonda de humidade e antena para ligação inalámbrica com sonda de humidade. (material) | 1.000 | 2611.90 | 2611.90 |
| mo004 | h | Oficial de 1ª instalador de aquecimento. (mão de obra) | 0.545 | 23.31 | 12.70 |
| mo103 | h | Ajudante de instalador de aquecimento. (mão de obra) | 0.545 | 22.09 | 12.04 |
| % | % | Custos directos complementares | 2 % | 2636.64 | 52.73 |
|  |  | Custos directos |  |  | 2689.37 |
