# Aerotermo

- Propriedade do ficheiro: CYPE INGENIEROS, S.A.
- Formato: FIEBDC-3/2002
- Moeda: EUR
- Custos indirectos: 3.00 %
- IVA: 23.00 %

## I Instalações

### IC Aquecimento, arrefecimento, climatização e A.Q.S.

#### ICF Unidades não autónomas de climatização

**ICF110** Ud Aerotermo.
Aerotermo, potência calorífica 13,3 kW, caudal de ar nominal 1750 m³/h, nível sonoro nominal 50 dBA, ventilador helicoidal de 2 velocidades, dimensões 555x280x390 mm, alimentação eléctrica monofásica a 230 V, peso 16 kg, com envolvente de chapa de zinco pintada, caixilho de zinco, bateria de água de tubos de cobre e aletas contínuas de alumínio e ligações hidráulicas laterais de aço com purgadores de ar. Totalmente montado, ligado e colocado em funcionamento pela empresa instaladora para a verificação do seu correcto funcionamento.
Inclui: Implantação da unidade. Colocação e fixação da unidade. Ligado com as redes de abastecimento de água e eléctrica. Colocação em funcionamento.
Critério de medição de projecto: Número de unidades previstas, segundo documentação gráfica de Projecto.
Critério de medição de obra: Medir-se-á o número de unidades realmente executadas segundo especificações de Projecto.

| Código | Un | Descrição | Rendimento | Preço | Importância |
|---|---|---|---|---|---|
| mt42tnc100aa | Ud | Aerotermo, potência calorífica 13,3 kW, caudal de ar nominal 1750 m³/h, nível sonoro nominal 50 dBA, ventilador helicoidal de 2 velocidades, dimensões 555x280x390 mm, alimentação eléctrica monofásica a 230 V, peso 16 kg, com envolvente de chapa de zinco pintada, caixilho de zinco, bateria de água de tubos de cobre e aletas contínuas de alumínio e ligações hidráulicas laterais de aço com purgadores de ar. (material) | 1.000 | 536.25 | 536.25 |
| mo005 | h | Oficial de 1ª instalador de ar condicionado. (mão de obra) | 3.267 | 23.31 | 76.15 |
| mo104 | h | Ajudante de instalador de ar condicionado. (mão de obra) | 3.267 | 22.09 | 72.17 |
| % | % | Custos directos complementares | 2 % | 684.57 | 13.69 |
|  |  | Custos directos |  |  | 698.26 |
