# Chaminé individual concêntrica de parede tripla de aço inoxidável, com isolamento

- Propriedade do ficheiro: CYPE INGENIEROS, S.A.
- Formato: FIEBDC-3/2002
- Moeda: EUR
- Custos indirectos: 3.00 %
- IVA: 23.00 %

## I Instalações

### IC Aquecimento, arrefecimento, climatização e A.Q.S.

#### ICO Sistemas de evacuação dos produtos da combustão

**ICO125** m Chaminé individual concêntrica de parede tripla de aço inoxidável, com isolamento.
Chaminé modular concêntrica, metálica, formada por tubo de parede tripla com isolamento, de 130/190/240 mm de diâmetro, composto por parede interior de aço inoxidável AISI 316L, parede intermédia de aço galvanizado e parede exterior de aço inoxidável AISI 304, com isolamento de lã de rocha entre a parede interior e a parede intermédia, de 30 mm de espessura e 100 kg/m³ de densidade, temperatura máxima de 450°C, pressão de trabalho até 40 Pa, para evacuação dos produtos da combustão e admissão de ar comburente, da salamandra ou recuperador tipo cassete, com câmara de combustão estanque, a lenha. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din086a | Ud | Material auxiliar para montagem e fixação dos tubos de parede tripla com isolamento, de 130/190/240 mm de diâmetro. (material) | 1.000 | 12.27 | 12.27 |
| mt20din085an | m | Tubo de parede tripla com isolamento, de 130/190/240 mm de diâmetro, composto por parede interior de aço inoxidável AISI 316L, parede intermédia de aço galvanizado e parede exterior de aço inoxidável AISI 304, com isolamento de lã de rocha entre a parede interior e a parede intermédia, de 30 mm de espessura e 100 kg/m³ de densidade, temperatura máxima de 450°C, pressão de trabalho até 40 Pa, segundo NP EN 1856-1, com o preço incrementado em 65% relativamente a acessórios, peças especiais e módulos finais. (material) | 1.000 | 337.45 | 337.45 |
| mo004 | h | Oficial de 1ª instalador de aquecimento. (mão de obra) | 0.422 | 23.31 | 9.84 |
| mo103 | h | Ajudante de instalador de aquecimento. (mão de obra) | 0.422 | 22.09 | 9.32 |
| % | % | Custos directos complementares | 2 % | 368.88 | 7.38 |
|  |  | Custos directos |  |  | 376.26 |
