# Caixa de passagem

- Propriedade do ficheiro: CYPE INGENIEROS, S.A.
- Formato: FIEBDC-3/2002
- Moeda: EUR
- Custos indirectos: 3.00 %
- IVA: 23.00 %

## I Instalações

### IF Abastecimento de água

#### IFB Ramais de introdução

**IFB020** Ud Caixa de passagem.
Caixa de passagem pré-fabricada, de polipropileno, de secção circular de 38 cm de diâmetro na base e 24 cm de altura, com tampa de 30 cm de diâmetro e válvula de seccionamento de esfera de latão niquelado, sobre base de betão simples C20/25 (X0(P); D25; S2; Cl 1,0) de 15 cm de espessura. Inclusive ligações de tubagens e remates.
Critérios considerados na determinação do preço da unidade de obra: O preço não inclui a escavação nem o enchimento do tardoz.
Inclui: Marcação. Eliminação das terras soltas do fundo da escavação. Betonagem e compactação do betão na execução da base. Colocação da caixa pré-fabricada. Formação de aberturas para a passagem de tubagens. Colocação e ligação da válvula de seccionamento. Colocação da tampa e dos acessórios.
Critério de medição de projecto: Número de unidades previstas, segundo documentação gráfica de Projecto.
Critério de medição de obra: Medir-se-á o número de unidades realmente executadas segundo especificações de Projecto.

| Código | Un | Descrição | Rendimento | Preço | Importância |
|---|---|---|---|---|---|
| mt10hmf020fa | m³ | Betão simples C20/25 (X0(P); D25; S2; Cl 1,0), fabricado em central, segundo NP EN 206. (material) | 0.054 | 74.97 | 4.05 |
| mt37aar020b | Ud | Caixa de polipropileno, de secção circular, de 38 cm de diâmetro na base e 24 cm de altura, com tampa de cor verde de 30 cm de diâmetro. (material) | 1.000 | 14.74 | 14.74 |
| mt37sve010b | Ud | Válvula de esfera de latão niquelado para enroscar de 1/2". (material) | 1.000 | 4.95 | 4.95 |
| mt37www010 | Ud | Material auxiliar para instalações de abastecimento de água. (material) | 1.000 | 1.40 | 1.40 |
| au00auh040 |  | Vibrador de betão, eléctrico. | 1.000 | 0.00 | 0.00 |
| mo020 | h | Oficial de 1ª construção. (mão de obra) | 0.558 | 22.68 | 12.66 |
| mo113 | h | Operário não qualificado construção. (mão de obra) | 0.412 | 21.45 | 8.84 |
| mo008 | h | Oficial de 1ª canalizador. (mão de obra) | 0.107 | 23.31 | 2.49 |
| mo107 | h | Ajudante de canalizador. (mão de obra) | 0.107 | 22.09 | 2.36 |
| % | % | Custos directos complementares | 2 % | 51.49 | 1.03 |
|  |  | Custos directos |  |  | 52.52 |
