# Sprinkler

- Propriedade do ficheiro: CYPE INGENIEROS, S.A.
- Formato: FIEBDC-3/2002
- Moeda: EUR
- Custos indirectos: 3.00 %
- IVA: 23.00 %

## I Instalações

### IF Abastecimento de água

#### IFO Protecção contra incêndios para habitações

**IFO030** Ud Sprinkler.
Sprinkler automático pendente, residencial, resposta rápida, com ampola fusível de vidro frágil de 3 mm de diâmetro e dissolução alcoólica de cor vermelho, ruptura a 68°C, de 1/2" DN 15 mm de diâmetro de rosca, constante de descarga K de 70 (métrico), com embelezador, acabamento branco. Inclusive acessórios e peças especiais para ligação à rede de distribuição de água. Totalmente montado, ligado e testado.
Inclui: Marcação da disposição do sprinkler, coordenada com as restantes instalações ou elementos que possam ter interferências. Ligação à rede de distribuição de água.
Critério de medição de projecto: Número de unidades previstas, segundo documentação gráfica de Projecto.
Critério de medição de obra: Medir-se-á o número de unidades realmente executadas segundo especificações de Projecto.

| Código | Un | Descrição | Rendimento | Preço | Importância |
|---|---|---|---|---|---|
| mt41upo010a | Ud | Sprinkler automático pendente, residencial, resposta rápida, com ampola fusível de vidro frágil de 3 mm de diâmetro e dissolução alcoólica de cor vermelho, ruptura a 68°C, de 1/2" DN 15 mm de diâmetro de rosca, constante de descarga K de 70 (métrico). (material) | 1.000 | 35.90 | 35.90 |
| mt41upo015a | Ud | Embelezador, acabamento branco, para sprinkler automático pendente. (material) | 1.000 | 5.15 | 5.15 |
| mt37tpu530k | Ud | Tê com saída roscada fêmea, de plástico (PPSU), de 25 mm x 1/2" x 25 mm. (material) | 1.000 | 13.93 | 13.93 |
| mo008 | h | Oficial de 1ª canalizador. (mão de obra) | 0.268 | 23.31 | 6.25 |
| mo107 | h | Ajudante de canalizador. (mão de obra) | 0.268 | 22.09 | 5.92 |
| % | % | Custos directos complementares | 2 % | 67.15 | 1.34 |
|  |  | Custos directos |  |  | 68.49 |
