# Pré-aro isolante. Colocação faceada com o isolamento em fachada ETICS

- Propriedade do ficheiro: CYPE INGENIEROS, S.A.
- Formato: FIEBDC-3/2002
- Moeda: EUR
- Custos indirectos: 3.00 %
- IVA: 23.00 %

## L Vãos

### LC Caixilharias

#### LCR Aros e pré-aros

**LCR030** m Pré-aro isolante. Colocação faceada com o isolamento em fachada ETICS.
Pré-aro isolante para caixilharia sem persiana, de aglomerado de espuma de poliuretano e fibras, de 80x80x1200 mm, condutibilidade térmica 0,031 W/(m°C). Colocação faceada com o isolamento em fachada ETICS. Fixação ao paramento com adesivo, parafusos e buchas.
Inclui: Marcação dos pontos de fixação. Colocação do pré-aro. Fixação ao paramento.
Critério de medição de projecto: Comprimento medido entre eixos, segundo documentação gráfica de Projecto.
Critério de medição de obra: Medir-se-á, a eixos, o comprimento realmente executado segundo especificações de Projecto.

| Código | Un | Descrição | Rendimento | Preço | Importância |
|---|---|---|---|---|---|
| mt20wwa031 | Ud | Cartucho de 310 cm³ de adesivo à base de poliuretano, impermeável. (material) | 0.250 | 17.57 | 4.39 |
| mt16ppt100a | m | Pré-aro isolante de aglomerado de espuma de poliuretano e fibras, de 80x80x1200 mm, condutibilidade térmica 0,031 W/(m°C), com resistência ao fogo B-s1, d0 segundo NP EN 13501-1, ensaiado para suportar cargas de até 500 kg/m. (material) | 1.050 | 28.80 | 30.24 |
| mt26aaa235a | Ud | Parafuso de aço zincado, de cabeça hexagonal com anilha incorporada e bucha de nylon integrada, de 10 mm de diâmetro e 140 mm de comprimento. (material) | 2.000 | 0.77 | 1.54 |
| op00ato010 |  | Aparafusadora. | 1.000 | 0.00 | 0.00 |
| op00tal010 |  | Berbequim. | 1.000 | 0.00 | 0.00 |
| mo011 | h | Oficial de 1ª montador. (mão de obra) | 0.230 | 23.31 | 5.36 |
| mo080 | h | Ajudante de montador. (mão de obra) | 0.460 | 22.13 | 10.18 |
| % | % | Custos directos complementares | 2 % | 51.71 | 1.03 |
|  |  | Custos directos |  |  | 52.74 |
