# Gelosia de lâminas de alumínio

- Propriedade do ficheiro: CYPE INGENIEROS, S.A.
- Formato: FIEBDC-3/2002
- Moeda: EUR
- Custos indirectos: 3.00 %
- IVA: 23.00 %

## L Vãos

### LS Protecções solares

#### LSZ Gelosias

**LSZ030** m² Gelosia de lâminas de alumínio.
Gelosia fixa de lâminas verticais orientáveis com encaixe macho-fêmea entre si, de alumínio, acabamento lacado com 60 microns de espessura mínima de película seca, cor a escolher, com o selo QUALICOAT, de 150 a 200 mm de largura, com topos de nylon de elevada resistência e pivôs de alumínio de 6 mm de diâmetro mínimo, alojados no aro de alumínio extrudido de liga 6063 com tratamento térmico T5, com accionamento manual. Inclusive elementos de fixação para montagem em posição vertical sobre superfície suporte de alvenaria.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4.000 | 0.29 | 1.16 |
| mt25pce030c | m² | Gelosia fixa de lâminas verticais orientáveis com encaixe macho-fêmea entre si, de alumínio, acabamento lacado com 60 microns de espessura mínima de película seca, cor a escolher, com o selo QUALICOAT, de 150 a 200 mm de largura, com topos de nylon de elevada resistência e pivôs de alumínio de 6 mm de diâmetro mínimo, alojados no aro de alumínio extrudido de liga 6063 com tratamento térmico T5, com accionamento manual. (material) | 1.000 | 85.00 | 85.00 |
| op00ato010 |  | Aparafusadora. | 1.000 | 0.00 | 0.00 |
| mo018 | h | Oficial de 1ª serralheiro. (mão de obra) | 0.346 | 22.98 | 7.95 |
| mo059 | h | Ajudante de serralheiro. (mão de obra) | 0.346 | 22.20 | 7.68 |
| % | % | Custos directos complementares | 2 % | 101.79 | 2.04 |
|  |  | Custos directos |  |  | 103.83 |
