# Isolamento térmico entre os montantes da parede interior de estrutura leve

- Propriedade do ficheiro: CYPE INGENIEROS, S.A.
- Formato: FIEBDC-3/2002
- Moeda: EUR
- Custos indirectos: 3.00 %
- IVA: 23.00 %

## N Isolamentos e impermeabilizações

### NA Isolamentos térmicos

#### NAP Divisões

**NAP120** m² Isolamento térmico entre os montantes da parede interior de estrutura leve.
Isolamento térmico entre os montantes da parede interior de estrutura leve de perfis de aço galvanizado (light steel framing), com painel de lã mineral semi-rígido, não revestido, de 60 mm de espessura, segundo EN 13162, resistência térmica 1,85 m²°C/W, condutibilidade térmica 0,032 W/(m°C).
Inclui: Corte e preparação do isolamento. Colocação do isolamento.
Critério de medição de projecto: Superfície medida segundo documentação gráfica de Projecto.
Critério de medição de obra: Medir-se-á a superfície realmente executada segundo especificações de Projecto.

| Código | Un | Descrição | Rendimento | Preço | Importância |
|---|---|---|---|---|---|
| mt16lra080pa | m² | Painel de lã mineral semi-rígido, não revestido, de 60 mm de espessura, segundo EN 13162, resistência térmica 1,85 m²°C/W, condutibilidade térmica 0,032 W/(m°C), Euroclasse A1 de reacção ao fogo segundo NP EN 13501-1 e factor de resistência à difusão do vapor de água 1, com código de designação MW-EN 13162-T4-WS-WL(P)-AFr5. (material) | 1.050 | 7.48 | 7.85 |
| mo054 | h | Oficial de 1ª montador de isolamentos. (mão de obra) | 0.131 | 23.31 | 3.05 |
| mo101 | h | Ajudante de montador de isolamentos. (mão de obra) | 0.131 | 22.13 | 2.90 |
| % | % | Custos directos complementares | 2 % | 13.80 | 0.28 |
|  |  | Custos directos |  |  | 14.08 |
