# Revestimento contínuo de degrau, com lâmina de borracha

- Propriedade do ficheiro: CYPE INGENIEROS, S.A.
- Formato: FIEBDC-3/2002
- Moeda: EUR
- Custos indirectos: 3.00 %
- IVA: 23.00 %

## R Revestimentos

### RE Escadas

#### RES Flexíveis

**RES010** Ud Revestimento contínuo de degrau, com lâmina de borracha.
Revestimento contínuo do cobertor e espelho do degrau com aresta arredondada de escada de 120 cm de largura, com lâmina de borracha com botões, de 2,7 mm de espessura, cor preto; colocado com adesivo de contacto sobre camada de pasta niveladora não incluída neste preço. Inclusive adesivo de contacto, cortes, tratamento de juntas, eliminação de material restante e limpeza final.
Inclui: Marcação e corte do revestimento. Aplicação da camada de adesivo de contacto. Colocação do revestimento. Eliminação do material sobrante. Limpeza final.
Critério de medição de projecto: Comprimento medido segundo documentação gráfica de Projecto.
Critério de medição de obra: Medir-se-á o comprimento realmente executado segundo especificações de Projecto.

| Código | Un | Descrição | Rendimento | Preço | Importância |
|---|---|---|---|---|---|
| mt18dsi090b | m | Lâmina de borracha com botões, de 2,7 mm de espessura, com aresta arredondada, cor preto, para revestimento contínuo de cobertor e espelho de degrau de escada, fornecida em rolos de 520 mm de largura e 12000 mm de comprimento. (material) | 1.260 | 17.07 | 21.51 |
| mt18dww010a | kg | Adesivo de contacto à base de resina acrílica em dispersão aquosa, para pavimento de borracha, linóleo, PVC, alcatifa e têxtil. (material) | 0.159 | 4.62 | 0.73 |
| mo026 | h | Oficial de 1ª instalador de revestimentos flexíveis. (mão de obra) | 0.264 | 22.68 | 5.99 |
| mo064 | h | Ajudante de instalador de revestimentos flexíveis. (mão de obra) | 0.118 | 22.13 | 2.61 |
| % | % | Custos directos complementares | 2 % | 30.84 | 0.62 |
|  |  | Custos directos |  |  | 31.46 |
