# Reboco decorativo sobre paramento exterior

- Propriedade do ficheiro: CYPE INGENIEROS, S.A.
- Formato: FIEBDC-3/2002
- Moeda: EUR
- Custos indirectos: 3.00 %
- IVA: 23.00 %

## R Revestimentos

### RP Conglomerados tradicionais

#### RPR Rebocos

**RPR030** m² Reboco decorativo sobre paramento exterior.
Formação de reboco esgrafiado através da aplicação manual, sobre um paramento exterior, com emboço previamente executado (não incluído neste preço), de duas camadas de argamassa de cal aérea apagada de diferentes cores; a primeira de 10 mm de espessura, dosagem 1:4 e inerte grosso e a segunda, que tem incluído o pigmento na sua massa, de 8 mm de espessura, dosagem 1:4 e inerte fino de granulometria muito cuidada. Acabamento superficial: estresido através de moldes e esgrafiado da última camada com espátula de madeira, prévio corte oblíquo do bordo desenhado com estiletes. Inclusive preparação da superfície suporte, colocação da malha de fibra de vidro anti-álcalis para reforço de encontros entre materiais diferentes e nas testas de laje, em 20% da superfície do paramento, formação de juntas, cantos, mestras, arestas, reentrâncias, ombreiras, padieiras, remates nos encontros com paramentos, revestimentos ou outros elementos assentes na sua superfície.
Inclui: Preparação da superfície suporte. Colocação da malha entre distintos materiais e nas testas de laje. Disposição dos panos de trabalho. Preparação e aplicação de uma primeira camada. Preparação e aplicação de uma segunda camada. Realização das juntas. Estampar mediante moldes. Esgrafiado. Correcção de falhas e limpeza final.
Critério de medição de projecto: Superfície medida segundo documentação gráfica de Projecto, descontando as aberturas de superfície maior de 1 m² e incluindo o desenvolvimento das reentrâncias.
Critério de medição de obra: Medir-se-á a superfície realmente executada segundo especificações de Projecto, descontando as aberturas de superfície maior de 1 m² e incluindo o desenvolvimento das reentrâncias.

| Código | Un | Descrição | Rendimento | Preço | Importância |
|---|---|---|---|---|---|
| mt28pmc010a | m³ | Pasta de argamassa de cal para rebocos, inclusive inerte. (material) | 0.025 | 120.39 | 3.01 |
| mt09var030a | m² | Malha de fibra de vidro tecida, com impregnação de PVC, de 10x10 mm de vão de malha, anti-álcalis, de 115 a 125 g/m² e 500 µm de espessura, para armar rebocos tradicionais, emboços e argamassas. (material) | 0.210 | 1.55 | 0.33 |
| mt09pmr010 | kg | Pigmento para argamassas e rebocos. (material) | 0.015 | 9.00 | 0.14 |
| op00tal020 |  | Berbequim com misturador. | 1.000 | 0.00 | 0.00 |
| mo039 | h | Oficial de 1ª rebocador. (mão de obra) | 1.004 | 22.68 | 22.77 |
| mo079 | h | Ajudante de rebocador. (mão de obra) | 1.004 | 22.13 | 22.22 |
| mo111 | h | Operário especializado rebocador. (mão de obra) | 0.508 | 22.36 | 11.36 |
| mo020 | h | Oficial de 1ª construção. (mão de obra) | 2.918 | 22.68 | 66.18 |
| mo113 | h | Operário não qualificado construção. (mão de obra) | 0.354 | 21.45 | 7.59 |
| % | % | Custos directos complementares | 2 % | 133.60 | 2.67 |
|  |  | Custos directos |  |  | 136.27 |
