# Revestimento interior directo de placas de argila

- Propriedade do ficheiro: CYPE INGENIEROS, S.A.
- Formato: FIEBDC-3/2002
- Moeda: EUR
- Custos indirectos: 3.00 %
- IVA: 23.00 %

## R Revestimentos

### RR Paredes (placas e painéis)

#### RRA De placas de argila

**RRA001** m² Revestimento interior directo de placas de argila.
Revestimento interior directo, de 20,55 mm de espessura total, formado por placa de argila tipo standard de 20 mm de espessura, aparafusada a uma estrutura metálica de aço galvanizado de mestras de 80x15 e 0,55 mm de espessura, previamente ancorada ao paramento vertical cada 400 mm, com parafusos de aço. Inclusive colocação, ancoragem ao paramento suporte e nivelamento dos perfis auxiliares; parafusos para a fixação das placas e malha de fibras de juta e argamassa natural de argila sem aditivos, para regularização de superfícies.
Critérios considerados na determinação do preço da unidade de obra: O preço inclui a resolução de encontros e pontos singulares, mas não inclui o isolamento a colocar entre as placas e o paramento.
Inclui: Marcação na laje inferior e na superior dos perfis. Implantação sobre o paramento das mestras. Colocação e ancoragem ao paramento suporte dos perfis auxiliares. Corte das placas. Fixação das placas. Implantação das caixas de mecanismos eléctricos e de passagem de instalações, e perfuração posterior das placas. Tratamento de juntas. Preparação da argamassa. Aplicação da argamassa.
Critério de medição de projecto: Superfície medida segundo documentação gráfica de Projecto, sem duplicar esquinas nem encontros.
Critério de medição de obra: Medir-se-á a superfície realmente executada segundo especificações de Projecto, sem duplicar esquinas nem encontros.

| Código | Un | Descrição | Rendimento | Preço | Importância |
|---|---|---|---|---|---|
| mt12psg050d | m | Mestra Omega de chapa de aço galvanizado, de 80 mm de largura, segundo EN 14195. (material) | 2.960 | 1.51 | 4.47 |
| mt12ply010a | m² | Placa de argila com fibras vegetais, de 20 mm de espessura, 600 mm de largura e 1200 mm de comprimento, reforçada com malha de juta em ambas as faces, Euroclasse A2-s1, d0 de reacção ao fogo, segundo NP EN 13501-1, com acessórios de fixação. (material) | 1.020 | 26.77 | 27.31 |
| mt12psg081d | Ud | Parafuso autoperfurante 3,5x35 mm. (material) | 18.000 | 0.01 | 0.18 |
| mt12psg220 | Ud | Fixação composta por bucha e parafuso 5x27. (material) | 8.440 | 0.06 | 0.51 |
| mt28mca005a | m² | Malha de fibras de juta engomada com amido de milho, de 135 g/m² de massa superficial. (material) | 0.260 | 2.57 | 0.67 |
| mt28mca015a | kg | Argamassa natural de argila sem aditivos, composta por inertes seleccionados com granulometria até 3 mm de diâmetro, densidade 1800 kg/m³, resistência à compressão 1,9 N/mm², fornecida em sacos, para regularização de superfícies. (material) | 4.200 | 0.19 | 0.80 |
| op00fre010 |  | Fresadora. | 1.000 | 0.00 | 0.00 |
| op00sie010 |  | Serra tico-tico. | 1.000 | 0.00 | 0.00 |
| op00tal010 |  | Berbequim. | 1.000 | 0.00 | 0.00 |
| op00ato010 |  | Aparafusadora. | 1.000 | 0.00 | 0.00 |
| mo053 | h | Oficial de 1ª montador de pré-fabricados interiores. (mão de obra) | 0.431 | 25.32 | 10.91 |
| mo100 | h | Ajudante de montador de pré-fabricados interiores. (mão de obra) | 0.431 | 24.04 | 10.36 |
| % | % | Custos directos complementares | 2 % | 55.21 | 1.10 |
|  |  | Custos directos |  |  | 56.31 |
