# Caixa para pavimento técnico

- Propriedade do ficheiro: CYPE INGENIEROS, S.A.
- Formato: FIEBDC-3/2002
- Moeda: EUR
- Custos indirectos: 3.00 %
- IVA: 23.00 %

## R Revestimentos

### RS Pavimentos

#### RSE Técnicos

**RSE130** Ud Caixa para pavimento técnico.
Formação de caixa de painel de pavimento técnico, para a posterior colocação de tampas de registo de instalações ou de grelhas de ventilação (não incluídas neste preço). Inclusive marcação, corte das peças e resolução de encontros. Totalmente terminada.
Inclui: Marcação. Corte das peças. Formação da caixa.
Critério de medição de projecto: Número de unidades previstas, segundo documentação gráfica de Projecto.
Critério de medição de obra: Medir-se-á o número de unidades realmente executadas segundo especificações de Projecto.

| Código | Un | Descrição | Rendimento | Preço | Importância |
|---|---|---|---|---|---|
| mo011 | h | Oficial de 1ª montador. (mão de obra) | 0.713 | 23.31 | 16.62 |
| mo080 | h | Ajudante de montador. (mão de obra) | 0.713 | 22.13 | 15.78 |
| % | % | Custos directos complementares | 2 % | 32.40 | 0.65 |
|  |  | Custos directos |  |  | 33.05 |
