# Consolidação de pavimento cerâmico

- Propriedade do ficheiro: CYPE INGENIEROS, S.A.
- Formato: FIEBDC-3/2002
- Moeda: EUR
- Custos indirectos: 3.00 %
- IVA: 23.00 %

## R Revestimentos

### RS Pavimentos

#### RSY Reparações

**RSY022** m² Consolidação de pavimento cerâmico.
Consolidação de pavimento cerâmico, em estado de conservação bom, através da aplicação de mineralizador de base hidrófuga transpirável como protector de superfície e uma demão de cera natural de abelha como tratamento protector e decorativo. Inclusive limpeza, eliminação de incrustações através de escalpelo.
Inclui: Limpeza e preparação da superfície suporte. Aplicação do mineralizador. Aplicação de uma demão de acabamento.
Critério de medição de projecto: Superfície medida segundo documentação gráfica de Projecto.
Critério de medição de obra: Medir-se-á a superfície realmente executada segundo especificações de Projecto.

| Código | Un | Descrição | Rendimento | Preço | Importância |
|---|---|---|---|---|---|
| mt08lim090a | kg | Cera natural de abelha, para encerar pavimentos. (material) | 0.100 | 7.49 | 0.75 |
| mt27pfj150 | kg | Mineralizador de base hidrófuga transpirável. (material) | 0.150 | 5.50 | 0.83 |
| mt08aaa010a | m³ | Água. (material) | 0.050 | 1.50 | 0.08 |
| mo020 | h | Oficial de 1ª construção. (mão de obra) | 0.238 | 22.68 | 5.40 |
| mo113 | h | Operário não qualificado construção. (mão de obra) | 0.119 | 21.45 | 2.55 |
| % | % | Custos directos complementares | 2 % | 9.61 | 0.19 |
|  |  | Custos directos |  |  | 9.80 |
