# Reparação de fissuras em revestimento exterior, sistema Weberenova Antifisuras "WEBER"

- Propriedade do ficheiro: CYPE INGENIEROS, S.A.
- Formato: FIEBDC-3/2002
- Moeda: EUR
- Custos indirectos: 3.00 %
- IVA: 23.00 %

## R Revestimentos

### RY Preparações, protecções, reparações e reforços de revestimentos

#### RYY Reparações

**RYY050** m² Reparação de fissuras em revestimento exterior, sistema Weberenova Antifisuras "WEBER".
Reparação de fissuras de até 1 mm de largura em revestimento exterior, com o sistema Weberenova Antifisuras, acabamento orgânico "WEBER", composto por: primário, Weberprim FX15 "WEBER", à base de resinas acrílicas em dispersão aquosa, cargas minerais e aditivos, duas camadas da mesma espessura de argamassa polimérica de altas prestações reforçada com fibras, Webertherm BaseGel, "WEBER", cor cinzento, de 4 mm de espessura total; camada de acabamento de argamassa orgânica Webertene Advance XS "WEBER", cor a escolher, gama Estándar, acabamento em gota, sobre primário regulador da absorção Webertene Primer "WEBER".
Inclui: Preparação da superfície suporte. Aplicação de primário. Aplicação da argamassa base e colocação da malha de fibra de vidro na camada de regularização. Colocação dos perfis. Resolução dos pontos singulares. Formação de juntas. Aplicação da camada de acabamento. Vedação de juntas.
Critério de medição de projecto: Superfície medida segundo documentação gráfica de Projecto.
Critério de medição de obra: Medir-se-á a superfície realmente executada segundo especificações de Projecto.

| Código | Un | Descrição | Rendimento | Preço | Importância |
|---|---|---|---|---|---|
| mt09moc006c | kg | Primário, Weberprim FX15 "WEBER", à base de resinas acrílicas em dispersão aquosa, cargas minerais e aditivos, como ponte de aderência. (material) | 0.300 | 5.40 | 1.62 |
| mt28mpc020a | kg | Argamassa polimérica de altas prestações reforçada com fibras, Webertherm BaseGel, "WEBER", cor cinzento, composta de cimento cinzento, cargas minerais, resinas hidrófugas redispersáveis, fibras e aditivos especiais, para aplicar com palustra, para aderir os painéis isolantes e como camada base, tipo GP CSIII W2, segundo EN 998-1. (material) | 6.000 | 0.76 | 4.56 |
| mt28maw050h | m² | Malha de fibra de vidro anti-álcalis, Webertherm Malla 160 "WEBER", de 3,5x3,8 mm de vão de malha, 160 g/m² de massa superficial, 0,52 mm de espessura e de 0,11x50 m, para armar argamassas. (material) | 1.100 | 1.66 | 1.83 |
| mt28pcc010c | l | Primário regulador da absorção Webertene Primer "WEBER", cor a escolher, gama Estándar, à base de copolímeros acrílicos, cargas minerais e aditivos especiais, impermeável à água da chuva e permeável ao vapor de água. (material) | 0.450 | 6.94 | 3.12 |
| mt28esc090c | kg | Argamassa orgânica Webertene Advance XS "WEBER", cor a escolher, gama Estándar, acabamento em gota, à base de siloxanos, cargas minerais, pigmentos resistentes aos raios UV, fungicidas e aditivos especiais. Segundo NP EN 15824. (material) | 1.500 | 4.26 | 6.39 |
| mt28maw230a | m | Perfil de canto Webertherm "WEBER", de PVC, com malha incorporada de fibra de vidro de 9 e 10 cm de largura a cada lado do perfil, para reforço de cantos. (material) | 0.300 | 1.35 | 0.41 |
| mt28maw250a | m | Perfil de PVC com malha de fibra de vidro anti-álcalis, Webertherm CF "WEBER", para formação de pingadeiras. (material) | 0.170 | 5.36 | 0.91 |
| mo039 | h | Oficial de 1ª rebocador. (mão de obra) | 0.331 | 22.68 | 7.51 |
| mo111 | h | Operário especializado rebocador. (mão de obra) | 0.331 | 22.36 | 7.40 |
| % | % | Custos directos complementares | 2 % | 33.75 | 0.68 |
|  |  | Custos directos |  |  | 34.43 |
