# Batente protector de mãos para porta interior. Colocação na folha da porta

- Propriedade do ficheiro: CYPE INGENIEROS, S.A.
- Formato: FIEBDC-3/2002
- Moeda: EUR
- Custos indirectos: 3.00 %
- IVA: 23.00 %

## S Equipamentos fixos e sinalização

### SD Protecções

#### SDO Protectores para portas

**SDO012** Ud Batente protector de mãos para porta interior. Colocação na folha da porta.
Batente protector de mãos para porta interior, de espuma de polietileno de alta densidade, com forma de U, de 11x3 cm e 3 cm de espessura, para colocar à pressão na folha da porta.
Inclui: Montagem.
Critério de medição de projecto: Número de unidades previstas, segundo documentação gráfica de Projecto.
Critério de medição de obra: Medir-se-á o número de unidades realmente colocadas segundo especificações de Projecto.

| Código | Un | Descrição | Rendimento | Preço | Importância |
|---|---|---|---|---|---|
| mt53pdi051a | Ud | Batente protector de mãos para porta interior, de espuma de polietileno de alta densidade, com forma de U, de 11x3 cm e 3 cm de espessura, cor azul, para colocar à pressão na folha da porta. (material) | 1.000 | 1.95 | 1.95 |
| mo080 | h | Ajudante de montador. (mão de obra) | 0.053 | 22.13 | 1.17 |
| % | % | Custos directos complementares | 2 % | 3.12 | 0.06 |
|  |  | Custos directos |  |  | 3.18 |
