# Torneira bicomando para lavatório

- Propriedade do ficheiro: CYPE INGENIEROS, S.A.
- Formato: FIEBDC-3/2002
- Moeda: EUR
- Custos indirectos: 3.00 %
- IVA: 23.00 %

## S Equipamentos fixos e sinalização

### SG Torneiras

#### SGL Para lavatórios

**SGL060** Ud Torneira bicomando para lavatório.
Torneira bicomando formada por torneira misturadora bicomando de prateleira para lavatório, de 1/2", com cano giratório, acabamento cromado, com manípulos em cruz, limitador de caudal a 5,7 l/min, arejador e escoamento Push-Open de 1 1/4" de diâmetro. Inclusive ligações de alimentação flexíveis com ligação de entrada de 3/8" de diâmetro e dois conjuntos de tampas para ocultar o parafuso de fixação dos manípulos.
Inclui: Marcação. Colocação. Ligação. Verificação do seu correcto funcionamento.
Critério de medição de projecto: Número de unidades previstas, segundo documentação gráfica de Projecto.
Critério de medição de obra: Medir-se-á o número de unidades realmente colocadas segundo especificações de Projecto.

| Código | Un | Descrição | Rendimento | Preço | Importância |
|---|---|---|---|---|---|
| mt31gro030a | Ud | Torneira misturadora bicomando de prateleira para lavatório, de 1/2", com cano giratório, acabamento cromado, com manípulos em cruz, limitador de caudal a 5,7 l/min, arejador e escoamento Push-Open de 1 1/4" de diâmetro, inclusive ligações de alimentação flexíveis com ligação de entrada de 3/8" de diâmetro e dois conjuntos de tampas para ocultar o parafuso de fixação dos manípulos. (material) | 1.000 | 550.64 | 550.64 |
| mt37www010 | Ud | Material auxiliar para instalações de abastecimento de água. (material) | 1.000 | 1.40 | 1.40 |
| mo008 | h | Oficial de 1ª canalizador. (mão de obra) | 0.566 | 23.31 | 13.19 |
| % | % | Custos directos complementares | 2 % | 565.23 | 11.30 |
|  |  | Custos directos |  |  | 576.53 |
