# Espelho de aumento para banho

- Propriedade do ficheiro: CYPE INGENIEROS, S.A.
- Formato: FIEBDC-3/2002
- Moeda: EUR
- Custos indirectos: 3.00 %
- IVA: 23.00 %

## S Equipamentos fixos e sinalização

### SM Casas de banho

#### SMG Espelhos

**SMG010** Ud Espelho de aumento para banho.
Espelho giratório, para casa de banho, de latão com acabamento cromado, com aumento numa face e suporte mural com braço extensível. Fixação ao suporte com as fixações fornecidas pelo fabricante.
Inclui: Marcação no paramento da localização do acessório. Colocação e fixação dos acessórios de suporte.
Critério de medição de projecto: Número de unidades previstas, segundo documentação gráfica de Projecto.
Critério de medição de obra: Medir-se-á o número de unidades realmente executadas segundo especificações de Projecto.

| Código | Un | Descrição | Rendimento | Preço | Importância |
|---|---|---|---|---|---|
| mt31abp110a | Ud | Espelho giratório, para casa de banho, de latão com acabamento cromado, com aumento numa face e suporte mural com braço extensível. (material) | 1.000 | 66.45 | 66.45 |
| mo107 | h | Ajudante de canalizador. (mão de obra) | 0.113 | 22.09 | 2.50 |
| % | % | Custos directos complementares | 2 % | 68.95 | 1.38 |
|  |  | Custos directos |  |  | 70.33 |
