# Bebedouro de água refrigerada

- Propriedade do ficheiro: CYPE INGENIEROS, S.A.
- Formato: FIEBDC-3/2002
- Moeda: EUR
- Custos indirectos: 3.00 %
- IVA: 23.00 %

## S Equipamentos fixos e sinalização

### SM Casas de banho

#### SMK Bebedouros

**SMK020** Ud Bebedouro de água refrigerada.
Bebedouro de água fria, mural, de 415x310x305 mm, caudal de água 30 litros/h, temperatura de saída da água 10°C, regulável por termostato interior, com carcaça de de aço inoxidável, torneira enche copos e torneira com regulação da altura de jacto, depósito de 2 litros de capacidade, diâmetro de entrada de água 3/8" de encaixe rápido, escoamento de 22 mm de diâmetro, alimentação monofásica a 230 V, potência total 170 kW, refrigerante R-134a, condensador com ventilação forçada, com válvula de corte. Inclusive ligação à rede de água fria e à rede de drenagem existentes, ligação eléctrica e fixação ao suporte. Totalmente instalado, ligado, testado e em funcionamento.
Inclui: Implantação e traçado no paramento suporte da situação do aparelho. Colocação, nivelamento e fixação dos elementos de suporte. Nivelação, aprume e colocação do aparelho. Ligação à rede de água fria e à rede de drenagem. Ligação eléctrica.
Critério de medição de projecto: Número de unidades previstas, segundo documentação gráfica de Projecto.
Critério de medição de obra: Medir-se-á o número de unidades realmente colocadas segundo especificações de Projecto.

| Código | Un | Descrição | Rendimento | Preço | Importância |
|---|---|---|---|---|---|
| mt30fue025a | Ud | Bebedouro de água fria, mural, de 415x310x305 mm, caudal de água 30 litros/h, temperatura de saída da água 10°C, regulável por termostato interior, com carcaça de de aço inoxidável, torneira enche copos e torneira com regulação da altura de jacto, depósito de 2 litros de capacidade, diâmetro de entrada de água 3/8" de encaixe rápido, escoamento de 22 mm de diâmetro, alimentação monofásica a 230 V, potência total 170 kW, refrigerante R-134a, condensador com ventilação forçada. (material) | 1.000 | 1072.50 | 1072.50 |
| mt37sve010a | Ud | Válvula de esfera de latão niquelado para enroscar de 3/8". (material) | 1.000 | 4.17 | 4.17 |
| mt35tpt010be | m | Tubo rígido de PVC VD-M de 20 mm de diâmetro exterior e 1,5 mm de espessura. Resistência à compressão 750 N, resistência ao impacto 2 joules, temperatura de trabalho -5°C até 60°C, classificação 3321, segundo NP EN 61386-1 e NP EN 61386-21, com o preço incrementado em 20% relativamente a acessórios e peças especiais. (material) | 1.500 | 0.48 | 0.72 |
| mt35cep010aa | m | Cabo unipolar H07V-U, sendo a sua tensão atribuída de 450/750 V, reacção ao fogo classe Eca segundo NP EN 50575, com condutor unifilar de cobre classe 1 de 1,5 mm² de secção, com isolamento de PVC. Segundo NP 2356-3. (material) | 4.500 | 0.08 | 0.36 |
| op00ato010 |  | Aparafusadora. | 1.000 | 0.00 | 0.00 |
| op00tal010 |  | Berbequim. | 1.000 | 0.00 | 0.00 |
| mo107 | h | Ajudante de canalizador. (mão de obra) | 0.226 | 22.09 | 4.99 |
| mo102 | h | Ajudante de electricista. (mão de obra) | 0.113 | 22.09 | 2.50 |
| % | % | Custos directos complementares | 2 % | 1085.24 | 21.70 |
|  |  | Custos directos |  |  | 1106.94 |
