# Caixa de correio individual para exterior

- Propriedade do ficheiro: CYPE INGENIEROS, S.A.
- Formato: FIEBDC-3/2002
- Moeda: EUR
- Custos indirectos: 3.00 %
- IVA: 23.00 %

## S Equipamentos fixos e sinalização

### SZ Zonas comuns

#### SZB Hall

**SZB015** Ud Caixa de correio individual para exterior.
Caixa de correio exterior, corpo e porta de chapa de aço cor branca, com abertura para baixo, de 360x100x275 mm, fixada ao paramento. Inclusive parafusos de fixação e de união, placa para identificação, fechadura e chaves.
Inclui: Marcação. Fixação em paramento com elementos de ancoragem.
Critério de medição de projecto: Número de unidades previstas, segundo documentação gráfica de Projecto.
Critério de medição de obra: Medir-se-á o número de unidades realmente colocadas segundo especificações de Projecto.

| Código | Un | Descrição | Rendimento | Preço | Importância |
|---|---|---|---|---|---|
| mt45btv315a | Ud | Caixa de correio exterior, corpo e porta de chapa de aço cor branca, com abertura para baixo, de 360x100x275 mm, com parafusos de fixação e de união, placa para identificação, fechadura e chaves. (material) | 1.000 | 22.80 | 22.80 |
| op00ato010 |  | Aparafusadora. | 1.000 | 0.00 | 0.00 |
| mo080 | h | Ajudante de montador. (mão de obra) | 0.107 | 22.13 | 2.37 |
| % | % | Custos directos complementares | 2 % | 25.17 | 0.50 |
|  |  | Custos directos |  |  | 25.67 |
