# Muro de contenção de betão ciclópico

- Propriedade do ficheiro: CYPE INGENIEROS, S.A.
- Formato: FIEBDC-3/2002
- Moeda: EUR
- Custos indirectos: 3.00 %
- IVA: 23.00 %

## U Infra-estruturas no logradouro

### UN Contenções

#### UNM Muros de contenção

**UNM015** m³ Muro de contenção de betão ciclópico.
Muro de contenção de terras de betão ciclópico, até 3 m de altura, realizado com betão C12/15 (X0(P); D25; S3; Cl 1,0) fabricado em central e betonagem desde camião (60% de volume) e rachão de tamanho máximo 25 cm (40% de volume). Inclusive tubos de PVC para drenagem.
Critérios considerados na determinação do preço da unidade de obra: O preço não inclui a fundação nem a cofragem.
Inclui: Implantação do muro. Disposição dos tubos de drenagem. Betonagem e compactação do betão. Colocação das pedras no betão fresco. Cura do betão.
Critério de medição de projecto: Volume medido sobre a secção teórica de cálculo, segundo documentação gráfica de Projecto.
Critério de medição de obra: Medir-se-á o volume teórico executado segundo especificações de Projecto.

| Código | Un | Descrição | Rendimento | Preço | Importância |
|---|---|---|---|---|---|
| mt10hmf020bb | m³ | Betão simples C12/15 (X0(P); D25; S3; Cl 1,0), fabricado em central, segundo NP EN 206. (material) | 0.630 | 71.31 | 44.93 |
| mt01arg110a | m³ | Rachão de tamanho máximo 25 cm. (material) | 0.400 | 14.19 | 5.68 |
| mt36tie010da | m | Tubo de PVC, série B, de 75 mm de diâmetro e 3 mm de espessura, com extremo abocardado, segundo NP EN 1329-1. (material) | 0.050 | 3.34 | 0.17 |
| au00auh020 |  | Calha para descarga do betão. | 1.000 | 0.00 | 0.00 |
| au00auh040 |  | Vibrador de betão, eléctrico. | 1.000 | 0.00 | 0.00 |
| mo045 | h | Oficial de 1ª estruturista, em trabalhos de betonagem. (mão de obra) | 0.200 | 23.64 | 4.73 |
| mo092 | h | Ajudante de estruturista, em trabalhos de betonagem. (mão de obra) | 0.200 | 23.07 | 4.61 |
| mo087 | h | Ajudante de construção de obra civil. (mão de obra) | 0.891 | 22.13 | 19.72 |
| % | % | Custos directos complementares | 3 % | 79.84 | 2.40 |
|  |  | Custos directos |  |  | 82.24 |
