# Sensores e estações meteorológicas

- Propriedade do ficheiro: CYPE INGENIEROS, S.A.
- Formato: FIEBDC-3/2002
- Moeda: EUR
- Custos indirectos: 3.00 %
- IVA: 23.00 %

## U Infra-estruturas no logradouro

### UR Rega

#### URM Automatização

**URM020** Ud Sensores e estações meteorológicas.
Sensor de vento ajustável com funcionamento entre 19 e 56 km/h, com interruptor de intensidade nominal 5 A, só apto para programadores de 24 V de corrente alternada. Inclusive acessórios de montagem e ligação com o programador. Totalmente montado e ligado.
Inclui: Montagem sobre uma superfície exterior. Ligação eléctrica com o programador. Ajuste de funcionamento.
Critério de medição de projecto: Número de unidades previstas, segundo documentação gráfica de Projecto.
Critério de medição de obra: Medir-se-á o número de unidades realmente executadas segundo especificações de Projecto.

| Código | Un | Descrição | Rendimento | Preço | Importância |
|---|---|---|---|---|---|
| mt48hun440a | Ud | Sensor de vento ajustável com funcionamento entre 19 e 56 km/h, com interruptor de intensidade nominal 5 A, só apto para programadores de 24 V de corrente alternada. (material) | 1.000 | 126.70 | 126.70 |
| mo003 | h | Oficial de 1ª electricista. (mão de obra) | 0.163 | 23.31 | 3.80 |
| mo102 | h | Ajudante de electricista. (mão de obra) | 0.163 | 22.09 | 3.60 |
| % | % | Custos directos complementares | 2 % | 134.10 | 2.68 |
|  |  | Custos directos |  |  | 136.78 |
