# Valeta

- Propriedade do ficheiro: CYPE INGENIEROS, S.A.
- Formato: FIEBDC-3/2002
- Moeda: EUR
- Custos indirectos: 3.00 %
- IVA: 23.00 %

## U Infra-estruturas no logradouro

### UX Pavimentos

#### UXB Lancis

**UXB030** m Valeta.
Valeta formada por peças pré-fabricadas de betão bicamada, 8/6,5x50x50 cm, enchimento de juntas com argamassa de cimento, confeccionada em obra, dosificação 1:6, sobre base de betão simples C20/25 (X0(P); D25; S2; Cl 1,0) de 20 cm de espessura, betonagem desde camião, espalhamento e vibração manual com régua vibradora de 3 m, com acabamento com pré-execução de mestras e nivelado, segundo pendentes do projecto e colocado sobre solo de fundação com índice CBR > 5 (California Bearing Ratio), não incluído neste preço. Inclusive limpeza. Completamente acabada, sem incluir a escavação.
Inclui: Betonagem e espalhamento do betão. Colocação das peças. Enchimento de juntas com argamassa. Assentamento e nivelamento.
Critério de medição de projecto: Comprimento medido segundo documentação gráfica de Projecto.
Critério de medição de obra: Medir-se-á o comprimento realmente executado segundo especificações de Projecto.

| Código | Un | Descrição | Rendimento | Preço | Importância |
|---|---|---|---|---|---|
| mt10hmf020fa | m³ | Betão simples C20/25 (X0(P); D25; S2; Cl 1,0), fabricado em central, segundo NP EN 206. (material) | 0.200 | 74.97 | 14.99 |
| mt08aaa010a | m³ | Água. (material) | 0.006 | 1.50 | 0.01 |
| mt01arg005a | t | Areia de pedreira, para argamassa preparada em obra. (material) | 0.018 | 18.00 | 0.32 |
| mt08cem011a | kg | Cimento Portland CEM II/B-L 32,5 R, cor cinzento, em sacos, segundo NP EN 197-1. (material) | 2.750 | 0.10 | 0.28 |
| mt11cun120a | Ud | Peça pré-fabricada de betão bicamada para valeta, 8/6,5x50x50 cm. (material) | 2.100 | 2.64 | 5.54 |
| mq04dua020b | h | Dumper de descarga frontal de 2 t de carga útil. (equipamento) | 0.037 | 10.38 | 0.38 |
| mq06vib020 | h | Régua vibradora de 3 m. (equipamento) | 0.104 | 5.23 | 0.54 |
| mq06hor010 | h | Betoneira eléctrica com uma capacidade de amassadura de 160 l. (equipamento) | 0.009 | 3.45 | 0.03 |
| op00amo010 |  | Rebarbadora. | 1.000 | 0.00 | 0.00 |
| mo041 | h | Oficial de 1ª construção de obra civil. (mão de obra) | 0.412 | 22.68 | 9.34 |
| mo087 | h | Ajudante de construção de obra civil. (mão de obra) | 0.846 | 22.13 | 18.72 |
| % | % | Custos directos complementares | 2 % | 50.15 | 1.00 |
|  |  | Custos directos |  |  | 51.15 |
