# Pavimento drenante, com peças pré-fabricadas de betão e relva

- Propriedade do ficheiro: CYPE INGENIEROS, S.A.
- Formato: FIEBDC-3/2002
- Moeda: EUR
- Custos indirectos: 3.00 %
- IVA: 23.00 %

## U Infra-estruturas no logradouro

### UX Pavimentos

#### UXR Drenantes

**UXR230** m² Pavimento drenante, com peças pré-fabricadas de betão e relva.
Pavimento drenante, para tráfego pedonal, formado por camada de drenagem compactada de brita filtrante não seleccionada, de 10 cm de espessura, camada de nivelação compactada de areia com granulometria de 0 a 5 mm de diâmetro, limpa, de 5 cm de espessura, peças drenantes pré-fabricadas de betão de 60x40x9,5 cm, cor cinzento, com aberturas preenchidas com gravilha de 5 a 10 mm de diâmetro, com uma resistência à flexão-tracção de 4 N/mm², uma capacidade drenante de 144 l/(m²·min) e com resistência ao deslizamento maior que 45 segundo ENV 12633 e camada de enchimento de terra vegetal crivada e mistura de sementes para relva cobrindo a grelha alveolar.
Inclui: Transporte e descarga do material ao local de trabalho. Espalhamento e compactação da camada de drenagem. Espalhamento e compactação da camada de nivelação. Disposição das grelhas alveolares. Adubação do fundo e espalhamento da camada de enchimento. Distribuição de sementes. Tapamento com húmus. Primeira rega.
Critério de medição de projecto: Superfície medida segundo documentação gráfica de Projecto.
Critério de medição de obra: Medir-se-á a superfície realmente executada segundo especificações de Projecto.

| Código | Un | Descrição | Rendimento | Preço | Importância |
|---|---|---|---|---|---|
| mt01ard030b | t | Brita filtrante não seleccionada. (material) | 0.330 | 18.94 | 6.25 |
| mt01ara010a | m³ | Areia com granulometria de 0 a 5 mm de diâmetro, limpa. (material) | 0.048 | 14.30 | 0.69 |
| mt18bre020a | m² | Peças drenantes pré-fabricadas de betão de 60x40x9,5 cm, cor cinzento. (material) | 1.050 | 13.86 | 14.55 |
| mt48tif020a | kg | Adubo para pré-sementeira de relva. (material) | 0.100 | 1.44 | 0.14 |
| mt48tie030a | m³ | Terra vegetal crivada, fornecida a granel. (material) | 0.040 | 23.70 | 0.95 |
| mt48tis010a | kg | Mistura de sementes para relva. (material) | 0.035 | 6.27 | 0.22 |
| mt48tie040 | kg | Húmus limpo crivado. (material) | 5.000 | 0.03 | 0.15 |
| mt08aaa010a | m³ | Água. (material) | 0.050 | 1.50 | 0.08 |
| mq01pan070b | h | Mini pá carregadora sobre pneus, de 52 kW/1 m³ kW. (equipamento) | 0.026 | 36.80 | 0.96 |
| mq02rod010d | h | Placa vibratória de condução manual, de 300 kg, largura de trabalho 70 cm, reversível. (equipamento) | 0.028 | 7.16 | 0.20 |
| mo041 | h | Oficial de 1ª construção de obra civil. (mão de obra) | 0.094 | 22.68 | 2.13 |
| mo087 | h | Ajudante de construção de obra civil. (mão de obra) | 0.206 | 22.13 | 4.56 |
| mo040 | h | Oficial de 1ª jardineiro. (mão de obra) | 0.115 | 22.68 | 2.61 |
| mo115 | h | Operário jardineiro. (mão de obra) | 0.229 | 21.45 | 4.91 |
| % | % | Custos directos complementares | 2 % | 38.40 | 0.77 |
|  |  | Custos directos |  |  | 39.17 |
