# Reparação de pavimento em áreas públicas, com argamassa à base de cimento

- Propriedade do ficheiro: CYPE INGENIEROS, S.A.
- Formato: FIEBDC-3/2002
- Moeda: EUR
- Custos indirectos: 3.00 %
- IVA: 23.00 %

## U Infra-estruturas no logradouro

### UY Reparações

#### UYP Áreas públicas

**UYP010** m² Reparação de pavimento em áreas públicas, com argamassa à base de cimento.
Reparação de pavimento em áreas públicas, de superfície horizontal, com argamassa fluida, de presa rápida, cor preto, com uma resistência à compressão aos 28 dias maior ou igual a 55 N/mm² e um módulo de elasticidade maior ou igual a 25000 N/mm², classe R4, tipo CC, segundo NP EN 1504-3, Euroclasse A1 de reacção ao fogo, segundo NP EN 13501-1, aplicada manualmente, em camada de 50 mm de espessura média.
Inclui: Humedecimento da superfície suporte. Preparação da mistura. Aplicação do produto. Cura.
Critério de medição de projecto: Superfície medida segundo documentação gráfica de Projecto.
Critério de medição de obra: Medir-se-á a superfície realmente executada segundo especificações de Projecto.

| Código | Un | Descrição | Rendimento | Preço | Importância |
|---|---|---|---|---|---|
| mt09rem090k | kg | Argamassa fluida, de presa rápida, cor preto, com uma resistência à compressão aos 28 dias maior ou igual a 55 N/mm² e um módulo de elasticidade maior ou igual a 25000 N/mm², classe R4, tipo CC, segundo NP EN 1504-3, Euroclasse A1 de reacção ao fogo, segundo NP EN 13501-1. (material) | 100.000 | 1.16 | 116.00 |
| mt08aaa010a | m³ | Água. (material) | 0.010 | 1.50 | 0.02 |
| mo041 | h | Oficial de 1ª construção de obra civil. (mão de obra) | 0.630 | 22.68 | 14.29 |
| mo087 | h | Ajudante de construção de obra civil. (mão de obra) | 0.630 | 22.13 | 13.94 |
| % | % | Custos directos complementares | 2 % | 144.25 | 2.89 |
|  |  | Custos directos |  |  | 147.14 |
