# Reparação de áreas asfaltadas, com argamassa asfáltica

- Propriedade do ficheiro: CYPE INGENIEROS, S.A.
- Formato: FIEBDC-3/2002
- Moeda: EUR
- Custos indirectos: 3.00 %
- IVA: 23.00 %

## U Infra-estruturas no logradouro

### UY Reparações

#### UYP Áreas públicas

**UYP020** m² Reparação de áreas asfaltadas, com argamassa asfáltica.
Reparação de áreas asfaltadas (vias, valas, tampas de saneamento, etc.), com argamassa asfáltica de endurecimento em frio sob a acção do tráfego, aplicada manualmente, em camada de 20 mm de espessura média.
Critérios considerados na determinação do preço da unidade de obra: O preço não inclui a preparação do suporte.
Inclui: Aplicação da argamassa com colher de pedreiro ou palustra. Compactação manual da camada de argamassa.
Critério de medição de projecto: Superfície medida segundo documentação gráfica de Projecto.
Critério de medição de obra: Medir-se-á a superfície realmente executada segundo especificações de Projecto.

| Código | Un | Descrição | Rendimento | Preço | Importância |
|---|---|---|---|---|---|
| mt09reh097a | kg | Argamassa asfáltica de endurecimento a frio, preparada para utilização, composta por betumes e inertes de granulometria seleccionada, para a reparação de superfícies asfaltadas. (material) | 40.000 | 1.48 | 59.20 |
| mo041 | h | Oficial de 1ª construção de obra civil. (mão de obra) | 0.229 | 22.68 | 5.19 |
| % | % | Custos directos complementares | 2 % | 64.39 | 1.29 |
|  |  | Custos directos |  |  | 65.68 |
