# Ensaio de betume asfáltico

- Propriedade do ficheiro: CYPE INGENIEROS, S.A.
- Formato: FIEBDC-3/2002
- Moeda: EUR
- Custos indirectos: 3.00 %
- IVA: 23.00 %

## X Controlo de qualidade e ensaios

### XH Materiais betuminosos

#### XHE Betumes e emulsões betuminosas

**XHE020** Ud Ensaio de betume asfáltico.
Ensaios a realizar em laboratório acreditado na área técnica correspondente, sobre uma amostra de betume asfáltico, recolhida em obra, para a determinação das seguintes características: consistência com penetrómetro e agulha de penetração. Incluindo deslocamento à obra, recolha de amostra e relatório de resultados.
Inclui: Deslocamento à obra. Recolha de amostras. Realização dos ensaios. Redacção de relatório dos resultados dos ensaios realizados.
Critério de medição de projecto: Ensaio a realizar, segundo documentação do Plano de controlo de qualidade.

| Código | Un | Descrição | Rendimento | Preço | Importância |
|---|---|---|---|---|---|
| mt49des010 | Ud | Repercussão por deslocamento à obra para a recolha de amostras. (material) | 1.000 | 0.74 | 0.74 |
| mt49lib005 | Ud | Recolha de uma amostra de ligante betuminoso, segundo NP EN 58. (material) | 1.000 | 26.45 | 26.45 |
| mt49lib010 | Ud | Ensaio para determinar a consistência de uma amostra de betume asfáltico com penetrómetro e agulha de penetração. (material) | 1.000 | 43.96 | 43.96 |
| mt49lib120a | Ud | Relatório de resultados dos ensaios realizados sobre uma amostra de betume asfáltico. (material) | 1.000 | 96.06 | 96.06 |
| % | % | Custos directos complementares | 2 % | 167.21 | 3.34 |
|  |  | Custos directos |  |  | 170.55 |
