# Ensaio funcional de cobertura

- Propriedade do ficheiro: CYPE INGENIEROS, S.A.
- Formato: FIEBDC-3/2002
- Moeda: EUR
- Custos indirectos: 3.00 %
- IVA: 23.00 %

## X Controlo de qualidade e ensaios

### XR Ensaios funcionais

#### XRQ Coberturas

**XRQ010** Ud Ensaio funcional de cobertura.
Ensaio funcional a realizar por laboratório acreditado na área técnica correspondente, para verificar a estanquidade de uma cobertura plana de até 100 m² de superfície através de inundação de toda a sua superfície. Incluindo deslocamento à obra e relatório de resultados.
Inclui: Deslocamento à obra. Realização do ensaio. Redacção de relatório do resultado do ensaio realizado.
Critério de medição de projecto: Ensaio a realizar, segundo documentação do Plano de controlo de qualidade.
Critério de medição de obra: Será medido o número de ensaios realizados por laboratório acreditado segundo especificações de Projecto.

| Código | Un | Descrição | Rendimento | Preço | Importância |
|---|---|---|---|---|---|
| mt49prs010ad | Ud | Ensaio funcional para verificar a estanquidade de uma cobertura plana de até 100 m² de superfície, através de inundação, inclusive deslocamento à obra e relatório de resultados. (material) | 1.000 | 252.59 | 252.59 |
| % | % | Custos directos complementares | 2 % | 252.59 | 5.05 |
|  |  | Custos directos |  |  | 257.64 |
