# Fita bicolor

- Propriedade do ficheiro: CYPE INGENIEROS, S.A.
- Formato: FIEBDC-3/2002
- Moeda: EUR
- Custos indirectos: 3.00 %
- IVA: 23.00 %

## Y Segurança e saúde

### YS Sinalização provisória de obras

#### YSB Balizamento

**YSB050** m Fita bicolor.
Fornecimento, colocação e desmontagem de fita para balizamento, de material plástico, de 10 cm de largura e 0,1 mm de espessura, impressa em ambas as faces em faixas de cor vermelho e branco, fixada num suporte existente (não incluído neste preço).
Critério de medição de projecto: Comprimento medido segundo Plano de Segurança e Saúde.
Critério de medição de obra: Será medido o comprimento realmente montado segundo especificações do Plano de Segurança e Saúde.

| Código | Un | Descrição | Rendimento | Preço | Importância |
|---|---|---|---|---|---|
| mt50bal010c | m | Fita para balizamento, de material plástico, de 10 cm de largura e 0,1 mm de espessura, impressa em ambas as faces em faixas de cor vermelho e branco. (material) | 1.100 | 0.19 | 0.21 |
| mo120 | h | Operário Segurança e Saúde. (mão de obra) | 0.075 | 21.45 | 1.61 |
| % | % | Custos directos complementares | 2 % | 1.82 | 0.04 |
|  |  | Custos directos |  |  | 1.86 |
