# Fita bicolor

- Propriedade do ficheiro: CYPE INGENIEROS, S.A.
- Formato: FIEBDC-3/2002
- Moeda: EUR
- Custos indirectos: 3.00 %
- IVA: 23.00 %

## Y Segurança e saúde

### YS Sinalização provisória de obras

#### YSB Balizamento

**YSB050** m Fita bicolor.
Fornecimento, colocação e desmontagem de fita adesiva e reflectora para balizamento, de material plástico, de 10 cm de largura e 0,1 mm de espessura, impressa em faixas de cor amarelo e preto.
Critério de medição de projecto: Comprimento medido segundo Plano de Segurança e Saúde.
Critério de medição de obra: Será medido o comprimento realmente montado segundo especificações do Plano de Segurança e Saúde.

| Código | Un | Descrição | Rendimento | Preço | Importância |
|---|---|---|---|---|---|
| mt50bal010l | m | Fita adesiva e reflectora para balizamento, de material plástico, de 10 cm de largura e 0,1 mm de espessura, impressa em faixas de cor amarelo e preto. (material) | 1.050 | 4.44 | 4.66 |
| mo120 | h | Operário Segurança e Saúde. (mão de obra) | 0.058 | 21.45 | 1.24 |
| % | % | Custos directos complementares | 2 % | 5.90 | 0.12 |
|  |  | Custos directos |  |  | 6.02 |
