# Substituição de parapeito existente por parapeito metálico, com isolamento térmico

- Propriedade do ficheiro: CYPE INGENIEROS, S.A.
- Formato: FIEBDC-3/2002
- Moeda: EUR
- Custos indirectos: 3.00 %
- IVA: 23.00 %

## Z Reabilitação energética

### ZT Paramentos verticais: pontes térmicas

#### ZTJ Isolamento de parapeito

**ZTJ010** m Substituição de parapeito existente por parapeito metálico, com isolamento térmico.
Reabilitação energética de edifício através da substituição de parapeito existente em vão de fachada, por parapeito de chapa dobrada de aço galvanizado, espessura 0,8 mm, desenvolvimento 300 mm e 5 dobras, com pingadeira, fixado com adesivo betuminoso de aplicação a frio para chapas metálicas, sobre painel rígido de poliestireno extrudido, de superfície rugosa acanalada e bordo lateral com encaixe macho-fêmea e recto, de 40 mm de espessura, resistência à compressão >= 300 kPa, resistência térmica 1,2 m²°C/W, condutibilidade térmica 0,034 W/(m°C), previamente fixado com cimento cola sobre uma camada de regularização de argamassa de cimento, confeccionada em obra, com aditivo hidrófugo, dosificação 1:6, de 4 cm de espessura, criando uma pendente suficiente para drenar a água. Incluindo preparação da superfície suporte, cortes e vedação entre peças e uniões com a parede com adesivo em frio especial para metais.
Inclui: Desmontagem dos elementos. Remoção e armazenamento do material desmontado. Eliminação da camada de regularização existente. Execução da nova camada de regularização de argamassa de cimento. Marcação da disposição das peças. Preparação, corte e colocação do isolamento. Aplicação da cola. Colocação e fixação das peças metálicas niveladas e aprumadas. Vedação de juntas. Limpeza dos restos da obra. Carga do material desmontado para camião ou contentor.
Critério de medição de projecto: Comprimento medido segundo documentação gráfica de Projecto.
Critério de medição de obra: Medir-se-á o comprimento realmente executado segundo especificações de Projecto.

| Código | Un | Descrição | Rendimento | Preço | Importância |
|---|---|---|---|---|---|
| mt20vme020a | m | Parapeito de chapa dobrada de aço galvanizado, espessura 0,8 mm, desenvolvimento 300 mm e 5 dobras, com pingadeira. (material) | 1.000 | 6.06 | 6.06 |
| mt20wwa010 | kg | Cola resina epóxi. (material) | 0.360 | 5.83 | 2.10 |
| mt20wwa021 | m | Vedação com adesivo a frio especial para metais. (material) | 2.800 | 1.20 | 3.36 |
| mt16pxa010eaq | m² | Painel rígido de poliestireno extrudido, segundo EN 13164, de superfície rugosa acanalada e bordo lateral com encaixe macho-fêmea e recto, de 40 mm de espessura, resistência à compressão >= 300 kPa, resistência térmica 1,2 m²°C/W, condutibilidade térmica 0,034 W/(m°C), Euroclasse E de reacção ao fogo segundo NP EN 13501-1, com código de designação XPS-EN 13164-T2-CS(10/Y)300-DS(70,90)-DLT(2)5-WL(T)0,7-WD(V)3-FTCD1. (material) | 0.300 | 9.03 | 2.71 |
| mt16aaa010 | kg | Argamassa cola para fixação de materiais isolantes. (material) | 2.700 | 0.19 | 0.51 |
| mt08aaa010a | m³ | Água. (material) | 0.006 | 1.50 | 0.01 |
| mt09mif010ia | t | Argamassa industrial para alvenaria, de cimento, cor cinzento, com aditivo hidrófugo, categoria M-5 (resistência à compressão 5 N/mm²), fornecida em sacos, segundo EN 998-2. (material) | 0.011 | 57.48 | 0.63 |
| mo054 | h | Oficial de 1ª montador de isolamentos. (mão de obra) | 0.109 | 25.32 | 2.76 |
| mo101 | h | Ajudante de montador de isolamentos. (mão de obra) | 0.109 | 24.04 | 2.62 |
| mo020 | h | Oficial de 1ª construção. (mão de obra) | 0.393 | 24.63 | 9.68 |
| mo113 | h | Operário não qualificado construção. (mão de obra) | 0.803 | 23.29 | 18.70 |
| % | % | Custos directos complementares | 2 % | 49.14 | 0.98 |
|  |  | Custos directos |  |  | 50.12 |
