# Colector em ensoleiramento

- Propriedade do ficheiro: CYPE Ingenieros S.A.
- Formato: FIEBDC-3/2016
- Programa: Gerador de preços para construção civil. CYPE Ingenieros, S.A.
- Data: 11/06/2024
- Moeda: EUR
- Custos indirectos: 3 %
- IVA: 23 %

## A Acondicionamento do terreno

### AS Redes de drenagem horizontais

#### ASC Colectores

**ASC020** m Colector em ensoleiramento.
Colector enterrado da rede horizontal de saneamento, sem caixas, através de sistema integral registável, em ensoleiramento geral, com uma pendente mínima de 1,00% para a drenagem de águas residuais e 0,50% para a drenagem de águas pluviais, formado por tubo de PVC liso, série SN-2, rigidez anelar nominal 2 kN/m², de 500 mm de diâmetro exterior, com junta elástica, embebida em ensoleiramento. Inclusive acessórios, registos, uniões e peças especiais, lubrificante para montagem e fixação à armadura da laje.
Inclui: Marcação do traçado da conduta com as respectivas pendentes. Disposição de tubos e peças especiais. Montagem, ligação e verificação do seu correcto funcionamento. Realização de ensaios.
Critério de medição de projecto: Comprimento medido em projecção horizontal, segundo documentação gráfica de Projecto.
Critério de medição de obra: Medir-se-á, em projecção horizontal, o comprimento realmente executado segundo especificações de Projecto, incluindo os tramos ocupados por peças especiais.

| Código | Un | Descrição | Rendimento | Preço | Importância |
|---|---|---|---|---|---|
| mt11tpb020h | m | Tubo de PVC liso, para saneamento enterrado sem pressão, série SN-2, rigidez anelar nominal 2 kN/m², de 500 mm de diâmetro exterior e 9,8 mm de espessura, segundo NP EN 1401-1, inclusive juntas de borracha. (material) | 1.05 | 120.27 | 126.284 |
| mt11tpb021h | Ud | Repercussão, por m de tubagem, de acessórios, uniões e peças especiais para tubo de PVC liso, para saneamento enterrado sem pressão, série SN-2, de 500 mm de diâmetro exterior. (material) | 2 | 36.08 | 72.160 |
| mt11ade100a | kg | Lubrificante para união através de junta elástica de tubos e acessórios. (material) | 0.01 | 21.13 | 0.211 |
| mo008 | h | Oficial de 1ª canalizador. (mão de obra) | 0.481 | 23.31 | 11.212 |
| mo107 | h | Ajudante de canalizador. (mão de obra) | 0.241 | 22.09 | 5.324 |
| % | % | Custos directos complementares | 2 % | 215.191 | 4.304 |
|  |  | Custos directos |  |  | 219.495 |

Resíduos:
- colocação: mt11tpb020h; factor de resíduo 0.04

## Recursos

**mt11tpb020h** m Tubo de PVC liso
Dados técnicos: Custo energético 1609.161 MJ; Emissão de CO2 32.993 kg; Código LER 17 02 03; Massa do elemento 22.64 kg; Volume 0.037733 m3
Resíduos:
- embalagem: re150101 Embalagens de papel e cartão. (componente de resíduo); rendimento 0.02 kg; Código LER 15 01 01; Massa do elemento 1 kg; Volume 0.001333 m3
- embalagem: re150104 Embalagens de metal. (componente de resíduo); rendimento 0.001 kg; Código LER 15 01 04; Massa do elemento 1 kg; Volume 0.001667 m3
- embalagem: re170201 Madeira. (componente de resíduo); rendimento 0.053 kg; Código LER 17 02 01; Massa do elemento 1 kg; Volume 0.000909 m3
- embalagem: re170203 Plástico. (componente de resíduo); rendimento 0.004 kg; Código LER 17 02 03; Massa do elemento 1 kg; Volume 0.001667 m3
