# Saneamento de microestaca, para reforço de fundação

- Propriedade do ficheiro: CYPE Ingenieros S.A.
- Formato: FIEBDC-3/2016
- Programa: Gerador de preços para construção civil. CYPE Ingenieros, S.A.
- Data: 25/09/2024
- Moeda: EUR
- Custos indirectos: 3 %
- IVA: 23 %

## C Fundações

### CZ Reforços

#### CZM Microestacas em fundação

**CZM050** m Saneamento de microestaca, para reforço de fundação.
Saneamento de microestaca com perfil tubular de aço, de 120 mm de diâmetro, através de picagem da argamassa da cabeça da microestaca que não reúne as características mecânicas necessárias, com martelo eléctrico; para reforço de fundação numa área de trabalho com altura livre de entre 2,50 e 4 m, e carga manual de entulho para camião ou contentor.
Inclui: Descabeçamento. Remoção e acumulação de entulho. Carga manual de entulho para camião ou contentor.
Critério de medição de projecto: Comprimento medido segundo documentação gráfica de Projecto.
Critério de medição de obra: Medir-se-á o comprimento realmente executado segundo especificações de Projecto.

| Código | Un | Descrição | Rendimento | Preço | Importância |
|---|---|---|---|---|---|
| mq05mai040 | h | Martelo eléctrico. (equipamento) | 0.488 | 3.14 | 1.532 |
| mo112 | h | Operário especializado construção. (mão de obra) | 0.501 | 21.98 | 11.012 |
| mo113 | h | Operário não qualificado construção. (mão de obra) | 0.313 | 21.45 | 6.714 |
| % | % | Custos directos complementares | 2 % | 19.258 | 0.385 |
|  |  | Custos directos |  |  | 19.643 |

Resíduos:
- demolição: ruo170101 Betão (betões, argamassas e pré-fabricados). (componente de resíduo); rendimento 42 kg; Código LER 17 01 01; Massa do elemento 1 kg; Volume 0.000667 m3
- demolição: ruo170405 Ferro e aço. (componente de resíduo); rendimento 21.96 kg; Código LER 17 04 05; Massa do elemento 1 kg; Volume 0.000476 m3
