# Demolição de muro de betão armado

- Propriedade do ficheiro: CYPE Ingenieros S.A.
- Formato: FIEBDC-3/2016
- Programa: Gerador de preços para construção civil. CYPE Ingenieros, S.A.
- Data: 23/10/2024
- Moeda: EUR
- Custos indirectos: 3 %
- IVA: 23 %

## D Demolições

### DD Fundações

#### DDC Contenções

**DDC020** m³ Demolição de muro de betão armado.
Demolição de muro de contenção de betão armado com martelo pneumático e equipamento de oxicorte, e carga mecânica para camião ou contentor.
Inclui: Demolição do elemento. Corte das armaduras. Fragmentação do entulho em peças manejáveis. Remoção e acumulação de entulho. Limpeza dos restos da obra. Carga mecânica de entulho para camião ou contentor.
Critério de medição de projecto: Volume medido segundo documentação gráfica de Projecto.
Critério de medição de obra: Será medido o volume realmente demolido segundo especificações de Projecto.

| Código | Un | Descrição | Rendimento | Preço | Importância |
|---|---|---|---|---|---|
| mq05mai030 | h | Martelo pneumático. (equipamento) | 4.637 | 4.57 | 21.191 |
| mq05pdm010a | h | Compressor portátil eléctrico 2 m³/min de caudal. (equipamento) | 2.318 | 4.27 | 9.898 |
| mq01ret010 | h | Miniretroescavadora sobre pneus de 15 kW. (equipamento) | 0.162 | 45.86 | 7.429 |
| mq08sol010 | h | Equipamento de oxicorte, com acetileno como combustível e oxigénio como comburente. (equipamento) | 1.391 | 8.25 | 11.476 |
| mo019 | h | Oficial de 1ª soldador. (mão de obra) | 1.486 | 22.98 | 34.148 |
| mo112 | h | Operário especializado construção. (mão de obra) | 3.714 | 21.98 | 81.634 |
| mo113 | h | Operário não qualificado construção. (mão de obra) | 2.476 | 21.45 | 53.110 |
| % | % | Custos directos complementares | 2 % | 218.886 | 4.378 |
|  |  | Custos directos |  |  | 223.264 |

Resíduos:
- demolição: ruo170101 Betão (betões, argamassas e pré-fabricados). (componente de resíduo); rendimento 2300 kg; Código LER 17 01 01; Massa do elemento 1 kg; Volume 0.000667 m3
- demolição: ruo170203 Plástico. (componente de resíduo); rendimento 0.059 kg; Código LER 17 02 03; Massa do elemento 1 kg; Volume 0.001667 m3
- demolição: ruo170405 Ferro e aço. (componente de resíduo); rendimento 50 kg; Código LER 17 04 05; Massa do elemento 1 kg; Volume 0.000476 m3
