# Demolição de laje metálica

- Propriedade do ficheiro: CYPE Ingenieros S.A.
- Formato: FIEBDC-3/2016
- Programa: Gerador de preços para construção civil. CYPE Ingenieros, S.A.
- Data: 23/10/2024
- Moeda: EUR
- Custos indirectos: 3 %
- IVA: 23 %

## D Demolições

### DE Estruturas

#### DEA Metálicas

**DEA020** m² Demolição de laje metálica.
Demolição de laje de vigotas metálicas e superfície entre vigas de abobadilhas cerâmicas com camada de compressão de betão, realizada com martelo pneumático e equipamento de oxicorte, remoção prévia do pavimento e da sua base, e carga manual para camião ou contentor.
Critérios considerados na determinação do preço da unidade de obra: O preço não inclui a remoção do pavimento.
Inclui: Implantação da superfície da laje a demolir. Demolição do elemento. Fragmentação do entulho em peças manejáveis. Remoção e acumulação de entulho. Limpeza dos restos da obra. Carga manual de entulho para camião ou contentor.
Critério de medição de projecto: Superfície medida segundo documentação gráfica de Projecto.
Critério de medição de obra: Medir-se-á a superfície realmente demolida segundo especificações de Projecto.

| Código | Un | Descrição | Rendimento | Preço | Importância |
|---|---|---|---|---|---|
| mq05mai030 | h | Martelo pneumático. (equipamento) | 0.464 | 4.57 | 2.120 |
| mq05pdm110 | h | Compressor portátil diesel média pressão 10 m³/min. (equipamento) | 0.232 | 7.75 | 1.798 |
| mq08sol010 | h | Equipamento de oxicorte, com acetileno como combustível e oxigénio como comburente. (equipamento) | 0.406 | 8.25 | 3.350 |
| mo019 | h | Oficial de 1ª soldador. (mão de obra) | 0.434 | 22.98 | 9.973 |
| mo112 | h | Operário especializado construção. (mão de obra) | 0.31 | 21.98 | 6.814 |
| mo113 | h | Operário não qualificado construção. (mão de obra) | 1.116 | 21.45 | 23.938 |
| % | % | Custos directos complementares | 2 % | 47.993 | 0.960 |
|  |  | Custos directos |  |  | 48.953 |

Resíduos:
- demolição: ruo170101 Betão (betões, argamassas e pré-fabricados). (componente de resíduo); rendimento 184 kg; Código LER 17 01 01; Massa do elemento 1 kg; Volume 0.000667 m3
- demolição: ruo170103 Ladrilhos, telhas e materiais cerâmicos. (componente de resíduo); rendimento 90 kg; Código LER 17 01 03; Massa do elemento 1 kg; Volume 0.0008 m3
- demolição: ruo170405 Ferro e aço. (componente de resíduo); rendimento 18.228 kg; Código LER 17 04 05; Massa do elemento 1 kg; Volume 0.000476 m3
