# Desmontagem de luminária de emergência

- Propriedade do ficheiro: CYPE Ingenieros S.A.
- Formato: FIEBDC-3/2016
- Programa: Gerador de preços para construção civil. CYPE Ingenieros, S.A.
- Data: 11/06/2024
- Moeda: EUR
- Custos indirectos: 3 %
- IVA: 23 %

## D Demolições

### DI Instalações

#### DIO Contra incêndios

**DIO030** Ud Desmontagem de luminária de emergência.
Desmontagem de aparelho de luminária de emergência exterior encostado ao tecto, com meios manuais, sem deteriorar os elementos construtivos aos quais está fixado, e carga manual para camião ou contentor.
Critérios considerados na determinação do preço da unidade de obra: O preço inclui o desmontagem dos acessórios.
Inclui: Desmontagem do elemento. Remoção e armazenamento do material desmontado. Limpeza dos restos da obra. Carga manual do material desmontado e restos da obra para camião ou contentor.
Critério de medição de projecto: Número de unidades previstas, segundo documentação gráfica de Projecto.
Critério de medição de obra: Será medido o número de unidades realmente desmontadas segundo especificações de Projecto.

| Código | Un | Descrição | Rendimento | Preço | Importância |
|---|---|---|---|---|---|
| mo102 | h | Ajudante de electricista. (mão de obra) | 0.099 | 22.09 | 2.187 |
| % | % | Custos directos complementares | 2 % | 2.187 | 0.044 |
|  |  | Custos directos |  |  | 2.231 |

Resíduos:
- demolição: ruo170405 Ferro e aço. (componente de resíduo); rendimento 0.147 kg; Código LER 17 04 05; Massa do elemento 1 kg; Volume 0.000476 m3
- demolição: ruo170203 Plástico. (componente de resíduo); rendimento 0.161 kg; Código LER 17 02 03; Massa do elemento 1 kg; Volume 0.001667 m3
- demolição: ruo200121 Lâmpadas fluorescentes e outros resíduos contendo mercúrio. (componente de resíduo); rendimento 0.03 kg; Código LER 20 01 21; Massa do elemento 1 kg; Volume 0.001667 m3
