# Desmontagem de luminária de emergência

- Propriedade do ficheiro: CYPE Ingenieros S.A.
- Formato: FIEBDC-3/2016
- Programa: Gerador de preços para construção civil. CYPE Ingenieros, S.A.
- Data: 11/06/2024
- Moeda: EUR
- Custos indirectos: 3 %
- IVA: 23 %

## D Demolições

### DI Instalações

#### DIO Contra incêndios

**DIO030** Ud Desmontagem de luminária de emergência.
Desmontagem de aparelho de luminária de emergência interior encastrada no tecto, com meios manuais e recuperação, armazenamento e montagem do material no mesmo local, sendo a ordem de execução do processo inversa à da sua instalação, sem deteriorar os elementos construtivos aos quais está fixado, e carga manual para camião ou contentor.
Critérios considerados na determinação do preço da unidade de obra: O preço inclui o desmontagem dos acessórios.
Inclui: Desmontagem do elemento. Classificação e etiquetagem. Armazenamento dos materiais a reutilizar. Reposição e ligação do elemento. Remoção e acumulação dos restos de obra. Limpeza dos restos da obra. Carga manual dos restos de obra para camião ou contentor. Montagem, ligação e verificação do seu correcto funcionamento.
Critério de medição de projecto: Número de unidades previstas, segundo documentação gráfica de Projecto.
Critério de medição de obra: Será medido o número de unidades realmente desmontadas e repostas segundo especificações de Projecto.

| Código | Un | Descrição | Rendimento | Preço | Importância |
|---|---|---|---|---|---|
| mo102 | h | Ajudante de electricista. (mão de obra) | 0.15 | 22.09 | 3.314 |
| % | % | Custos directos complementares | 2 % | 3.314 | 0.066 |
|  |  | Custos directos |  |  | 3.380 |
