# Desmontagem de lava-loiças

- Propriedade do ficheiro: CYPE Ingenieros S.A.
- Formato: FIEBDC-3/2016
- Programa: Gerador de preços para construção civil. CYPE Ingenieros, S.A.
- Data: 11/06/2024
- Moeda: EUR
- Custos indirectos: 3 %
- IVA: 23 %

## D Demolições

### DS Equipamento

#### DSC Cozinhas

**DSC010** Ud Desmontagem de lava-loiças.
Desmontagem de lava-loiças de aço inoxidável de duas cubas e um escorredor, com meios manuais, sem afectar a estabilidade dos elementos construtivos aos quais possa estar fixado, e carga manual para camião ou contentor.
Critérios considerados na determinação do preço da unidade de obra: O preço inclui a desmontagem das torneiras e dos acessórios e a obturação das condutas conectadas ao elemento.
Inclui: Desmontagem do elemento. Obturação das tubagens ligadas ao elemento. Remoção e armazenamento do material desmontado. Limpeza dos restos da obra. Carga manual do material desmontado e restos da obra para camião ou contentor.
Critério de medição de projecto: Número de unidades previstas, segundo documentação gráfica de Projecto.
Critério de medição de obra: Será medido o número de unidades realmente desmontadas segundo especificações de Projecto.

| Código | Un | Descrição | Rendimento | Preço | Importância |
|---|---|---|---|---|---|
| mo008 | h | Oficial de 1ª canalizador. (mão de obra) | 0.428 | 23.31 | 9.977 |
| mo107 | h | Ajudante de canalizador. (mão de obra) | 0.329 | 22.09 | 7.268 |
| % | % | Custos directos complementares | 2 % | 17.245 | 0.345 |
|  |  | Custos directos |  |  | 17.590 |

Resíduos:
- demolição: ruo170405 Ferro e aço. (componente de resíduo); rendimento 7.5 kg; Código LER 17 04 05; Massa do elemento 1 kg; Volume 0.000476 m3
- demolição: ruo170407 Mistura de metais. (componente de resíduo); rendimento 0.6 kg; Código LER 17 04 07; Massa do elemento 1 kg; Volume 0.000667 m3
