# Desmontagem de luminária de poste de iluminação

- Propriedade do ficheiro: CYPE Ingenieros S.A.
- Formato: FIEBDC-3/2016
- Programa: Gerador de preços para construção civil. CYPE Ingenieros, S.A.
- Data: 25/09/2024
- Moeda: EUR
- Custos indirectos: 3 %
- IVA: 23 %

## D Demolições

### DU Infra-estruturas no logradouro

#### DUI Iluminacão exterior

**DUI020** Ud Desmontagem de luminária de poste de iluminação.
Desmontagem de luminária de poste de iluminação de entre 6 e 12 m de altura, com recuperação de material para localização posterior em outro local, sendo a ordem de execução do processo inversa à da sua instalação, e carga manual para camião ou contentor.
Critérios considerados na determinação do preço da unidade de obra: O preço inclui o desmontagem dos acessórios e dos elementos de fixação.
Inclui: Desmontagem do elemento. Classificação e etiquetagem. Armazenamento dos materiais a reutilizar. Carga manual do material a reutilizar para camião. Remoção e acumulação dos restos de obra. Limpeza dos restos da obra. Carga manual dos restos de obra para camião ou contentor.
Critério de medição de projecto: Número de unidades previstas, segundo documentação gráfica de Projecto.
Critério de medição de obra: Será medido o número de unidades realmente desmontadas segundo especificações de Projecto.

| Código | Un | Descrição | Rendimento | Preço | Importância |
|---|---|---|---|---|---|
| mq07cce010a | h | Camião com cesta elevatória de braço articulado de 16 m de altura máxima de trabalho e 260 kg de carga máxima. (equipamento) | 0.464 | 55.5 | 25.752 |
| mo003 | h | Oficial de 1ª electricista. (mão de obra) | 0.535 | 23.31 | 12.471 |
| mo102 | h | Ajudante de electricista. (mão de obra) | 0.535 | 22.09 | 11.818 |
| mo113 | h | Operário não qualificado construção. (mão de obra) | 0.088 | 21.45 | 1.888 |
| % | % | Custos directos complementares | 2 % | 51.929 | 1.039 |
|  |  | Custos directos |  |  | 52.968 |
