# Enchimento do tardoz da abóbada

- Propriedade do ficheiro: CYPE Ingenieros S.A.
- Formato: FIEBDC-3/2016
- Programa: Gerador de preços para construção civil. CYPE Ingenieros, S.A.
- Data: 11/06/2024
- Moeda: EUR
- Custos indirectos: 3 %
- IVA: 23 %

## E Estruturas

### EF Alvenarias

#### EFE Em abóbada

**EFE021** m³ Enchimento do tardoz da abóbada.
Enchimento de tardoz de abóbada com betão simples C16/20 (X0(P); D25; S2; Cl 1,0), com meios manuais.
Inclui: Espalhamento do material de enchimento em camadas de espessura uniforme. Nivelamento da superfície de acabamento.
Critério de medição de projecto: Volume medido segundo documentação gráfica de Projecto.
Critério de medição de obra: Medir-se-á o volume realmente executado segundo especificações de Projecto.

| Código | Un | Descrição | Rendimento | Preço | Importância |
|---|---|---|---|---|---|
| mt10hmf020da | m³ | Betão simples C16/20 (X0(P); D25; S2; Cl 1,0), fabricado em central, segundo NP EN 206. (material) | 1.05 | 72.23 | 75.842 |
| mo020 | h | Oficial de 1ª construção. (mão de obra) | 0.616 | 22.68 | 13.971 |
| mo113 | h | Operário não qualificado construção. (mão de obra) | 1.232 | 21.45 | 26.426 |
| % | % | Custos directos complementares | 2 % | 116.239 | 2.325 |
|  |  | Custos directos |  |  | 118.564 |

Resíduos:
- colocação: mt10hmf020da Betão simples C16/20 (X0(P); D25; S2; Cl 1,0), fabricado em central, segundo NP EN 206; factor de resíduo 0.0015526

## Recursos

**mt10hmf020da** m³ Betão simples C16/20 (X0(P); D25; S2; Cl 1,0), fabricado em central, segundo NP EN 206
Dados técnicos: Custo energético 1840.000 MJ; Emissão de CO2 230.000 kg; Código LER 17 01 01; Massa do elemento 2300 kg; Volume 1.533333 m3
