# Preparação de superfície de betão estrutural, com meios mecânicos

- Propriedade do ficheiro: CYPE Ingenieros S.A.
- Formato: FIEBDC-3/2016
- Programa: Gerador de preços para construção civil. CYPE Ingenieros, S.A.
- Data: 11/06/2024
- Moeda: EUR
- Custos indirectos: 3 %
- IVA: 23 %

## E Estruturas

### EH Betão armado

#### EHK Preparação da superfície

**EHK020** m² Preparação de superfície de betão estrutural, com meios mecânicos.
Preparação de superfície de betão estrutural, para a posterior aplicação de produtos reparadores e protectores, eliminando camadas antigas, leitadas superficiais, tintas ou qualquer outro tipo de gordura ou sujidade do suporte, através de projecção de jacto de água à pressão, 200 kp/m², e carga manual do entulho gerado para camião ou contentor.
Critérios considerados na determinação do preço da unidade de obra: O preço inclui o deslocamento, montagem e desmontagem em obra do equipamento de projecção.
Inclui: Montagem e preparação do equipamento. Aplicação mecânica do jacto de água. Desmontagem do equipamento. Limpeza da superfície suporte. Recolha da água e dos restos gerados num depósito de sedimentação. Carga do depósito de sedimentação para camião ou contendor.
Critério de medição de projecto: Superfície medida segundo documentação gráfica de Projecto.
Critério de medição de obra: Medir-se-á a superfície realmente executada segundo especificações de Projecto.

| Código | Un | Descrição | Rendimento | Preço | Importância |
|---|---|---|---|---|---|
| mq08lch020a | h | Equipamento de jacto de água à pressão. (equipamento) | 0.12 | 5.77 | 0.692 |
| mq08gel010k | h | Grupo electrogéneo insonorizado, trifásico, de 45 kVA de potência. (equipamento) | 0.12 | 5.38 | 0.646 |
| mo112 | h | Operário especializado construção. (mão de obra) | 0.128 | 21.98 | 2.813 |
| mo113 | h | Operário não qualificado construção. (mão de obra) | 0.128 | 21.45 | 2.746 |
| % | % | Custos directos complementares | 2 % | 6.897 | 0.138 |
|  |  | Custos directos |  |  | 7.035 |
