# Preparação de superfície de betão estrutural, com meios manuais

- Propriedade do ficheiro: CYPE Ingenieros S.A.
- Formato: FIEBDC-3/2016
- Programa: Gerador de preços para construção civil. CYPE Ingenieros, S.A.
- Data: 23/10/2024
- Moeda: EUR
- Custos indirectos: 3 %
- IVA: 23 %

## E Estruturas

### EH Betão armado

#### EHK Preparação da superfície

**EHK010** m² Preparação de superfície de betão estrutural, com meios manuais.
Preparação de superfície de betão estrutural, para a posterior aplicação de produtos reparadores e protectores, através de picagem com martelo eléctrico, até alcançar uma profundidade de 20 mm, eliminando o betão em mau estado até chegar às armaduras, e carga manual do entulho gerado para camião ou contentor.
Inclui: Marcação da zona a sanear. Picagem da superfície com martelo eléctrico. Limpeza da superfície suporte. Remoção e acumulação dos restos gerados. Carga manual do entulho gerado para camião ou contentor.
Critério de medição de projecto: Superfície medida segundo documentação gráfica de Projecto.
Critério de medição de obra: Medir-se-á a superfície realmente executada segundo especificações de Projecto.

| Código | Un | Descrição | Rendimento | Preço | Importância |
|---|---|---|---|---|---|
| mq05mai040 | h | Martelo eléctrico. (equipamento) | 0.696 | 3.14 | 2.185 |
| mq08gel010k | h | Grupo electrogéneo insonorizado, trifásico, de 45 kVA de potência. (equipamento) | 0.696 | 5.38 | 3.744 |
| mo112 | h | Operário especializado construção. (mão de obra) | 0.739 | 21.98 | 16.243 |
| mo113 | h | Operário não qualificado construção. (mão de obra) | 0.739 | 21.45 | 15.852 |
| % | % | Custos directos complementares | 2 % | 38.024 | 0.760 |
|  |  | Custos directos |  |  | 38.784 |
