# Argamassa tipo Grout para enchimento, por descarga, de apoios estruturais

- Propriedade do ficheiro: CYPE Ingenieros S.A.
- Formato: FIEBDC-3/2016
- Programa: Gerador de preços para construção civil. CYPE Ingenieros, S.A.
- Data: 09/06/2025
- Moeda: EUR
- Custos indirectos: 3 %
- IVA: 23 %

## E Estruturas

### EH Betão armado

#### EHW Ancoragens estruturais

**EHW030** l Argamassa tipo Grout para enchimento, por descarga, de apoios estruturais.
Argamassa cimentícia fluida de altas prestações mecânicas e de retracção compensada, com uma resistência à compressão aos 28 dias maior ou igual a 60 N/mm², composta de cimento, aditivos especiais e inertes seleccionados, para utilização geral, utilizado no enchimento por descarga de apoios estruturais.
Inclui: Marcação. Limpeza da zona de aplicação. Preparação da mistura. Descarga da argamassa em camadas sucessivas. Cura da argamassa. Limpeza dos restos gerados.
Critério de medição de projecto: Volume medido segundo documentação gráfica de Projecto.
Critério de medição de obra: Medir-se-á o volume realmente executado segundo especificações de Projecto.

| Código | Un | Descrição | Rendimento | Preço | Importância |
|---|---|---|---|---|---|
| mt09rew080b | kg | Argamassa cimentícia fluida de altas prestações mecânicas e de retracção compensada, com uma resistência à compressão aos 28 dias maior ou igual a 60 N/mm², composta de cimento, aditivos especiais e inertes seleccionados, para utilização geral, para ancoragens e enchimentos de 2 a 30 mm de espessura, segundo NP EN 1504-6. (material) | 1.95 | 0.52 | 1.014 |
| mo020 | h | Oficial de 1ª construção. (mão de obra) | 0.006 | 24.63 | 0.148 |
| mo113 | h | Operário não qualificado construção. (mão de obra) | 0.006 | 23.29 | 0.140 |
| % | % | Custos directos complementares | 2 % | 1.302 | 0.026 |
|  |  | Custos directos |  |  | 1.328 |

Resíduos:
- colocação: mt09rew080b; factor de resíduo 0.0063

## Recursos

**mt09rew080b** kg Argamassa cimentícia fluida de altas prestações mecânicas e de retracção compensada
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
