# Argamassa tipo Grout para enchimento, por descarga, de apoios estruturais

- Propriedade do ficheiro: CYPE Ingenieros S.A.
- Formato: FIEBDC-3/2016
- Programa: Gerador de preços para construção civil. CYPE Ingenieros, S.A.
- Data: 09/06/2025
- Moeda: EUR
- Custos indirectos: 3 %
- IVA: 23 %

## E Estruturas

### EP Pré-fabricadas de betão

#### EPS Pilares

**EPS030** l Argamassa tipo Grout para enchimento, por descarga, de apoios estruturais.
Argamassa seca de retracção compensada, SikaGrout 110 Inject "SIKA", composta de cimento e aditivos especiais, isenta de cloretos, para utilização geral, utilizado no enchimento por descarga de apoios estruturais.
Inclui: Marcação. Limpeza da zona de aplicação. Preparação da mistura. Descarga da argamassa em camadas sucessivas. Cura da argamassa. Limpeza dos restos gerados.
Critério de medição de projecto: Volume medido segundo documentação gráfica de Projecto.
Critério de medição de obra: Medir-se-á o volume realmente executado segundo especificações de Projecto.

| Código | Un | Descrição | Rendimento | Preço | Importância |
|---|---|---|---|---|---|
| mt09reh360l | kg | Argamassa seca de retracção compensada, SikaGrout 110 Inject "SIKA", composta de cimento e aditivos especiais, isenta de cloretos, para utilização geral, para enchimento de cabos de pós-tensionamento, ancoragens de maquinaria e injecção em fissuras, segundo NP EN 1504-5. (material) | 2.2 | 0.98 | 2.156 |
| mo020 | h | Oficial de 1ª construção. (mão de obra) | 0.006 | 24.63 | 0.148 |
| mo113 | h | Operário não qualificado construção. (mão de obra) | 0.006 | 23.29 | 0.140 |
| % | % | Custos directos complementares | 2 % | 2.444 | 0.049 |
|  |  | Custos directos |  |  | 2.493 |

Resíduos:
- colocação: mt09reh360l; factor de resíduo 0.0063

## Recursos

**mt09reh360l** kg Argamassa seca de retracção compensada
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
