# Revestimento exterior de fachada ventilada, de réguas de madeira termotratada

- Propriedade do ficheiro: CYPE Ingenieros S.A.
- Formato: FIEBDC-3/2016
- Programa: Gerador de preços para construção civil. CYPE Ingenieros, S.A.
- Data: 11/06/2024
- Moeda: EUR
- Custos indirectos: 3 %
- IVA: 23 %

## F Fachadas, divisões e protecções

### FA Fachadas ventiladas

#### FAZ Revestimento exterior de réguas ou ripas de madeira

**FAZ020** m² Revestimento exterior de fachada ventilada, de réguas de madeira termotratada.
Revestimento exterior de fachada ventilada, de réguas de madeira termotratada, de pinho silvestre (Pinus sylvestris) procedente de Espanha, com certificado PEFC, de secção rectangular, com os bordos macho-fêmea, de 2400x120x20 mm, com classe de risco 3.1, segundo NP EN 335, com resistência ao fogo D-s2, d0, segundo NP EN 13501-1; colocação em posição horizontal com parafusos auto-roscantes de aço inoxidável, sobre subestrutura suporte formada por ripa de 46x46 mm de secção, de madeira de pinheiro-bravo (Pinus pinaster), tratada em autoclave, com classe de risco 4, segundo NP EN 335, com uma separação de 600 mm, fixadas ao suporte de madeira com parafusos de aço ao carbono.
Critérios considerados na determinação do preço da unidade de obra: O preço não inclui o isolamento térmico.
Inclui: Limpeza e preparação da superfície suporte. Implantação das juntas de dilatação e panos de trabalho. Marcação das ripas sobre o paramento. Colocação e fixação das ripas. Preparação do revestimento. Aprumo, nivelamento e alinhamento do revestimento. Fixação das réguas às ripas. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt07mee203fA | m | Ripa de 46x46 mm de secção, de madeira de pinheiro-bravo (Pinus pinaster), tratada em autoclave, com classe de risco 4, segundo NP EN 335, acabamento escovado, com humidade inferior a 20%. (material) | 1.7 | 2.25 | 3.825 |
| mt07emr411ad | Ud | Parafuso de 5 mm de diâmetro e 80 mm de comprimento, de aço com carbono, para utilização exterior. (material) | 6 | 0.13 | 0.780 |
| mt22bfi005aeb | m² | Réguas de madeira termotratada, de pinho silvestre (Pinus sylvestris) procedente de Espanha, com certificado PEFC, de secção rectangular, com os bordos macho-fêmea, de 2400x120x20 mm, com classe de risco 3.1, segundo NP EN 335, com resistência ao fogo D-s2, d0, segundo NP EN 13501-1, corte em oficina, para montagem em obra, com parafusos auto-roscantes de aço inoxidável para a fixação do revestimento à subestrutura suporte; com o preço incrementado em 5% relativamente a peças especiais para a resolução de pontos singulares. (material) | 1.05 | 39.91 | 41.906 |
| mo011 | h | Oficial de 1ª montador. (mão de obra) | 0.863 | 23.31 | 20.117 |
| mo080 | h | Ajudante de montador. (mão de obra) | 0.863 | 22.13 | 19.098 |
| % | % | Custos directos complementares | 2 % | 85.726 | 1.715 |
|  |  | Custos directos |  |  | 87.441 |

Resíduos:
- colocação: mt07mee203fA; factor de resíduo 0.0135375
- colocação: mt07emr411ad Parafuso de 5 mm de diâmetro e 80 mm de comprimento, de aço com carbono, para utilização exterior; factor de resíduo 0.00492537
- colocação: mt22bfi005aeb; factor de resíduo 0.007

## Recursos

**mt07mee203fA** m Ripa de 46x46 mm de secção
Dados técnicos: Custo energético 73.795 MJ; Emissão de CO2 -1.169 kg; Código LER 17 02 01; Massa do elemento 0.88 kg; Volume 0.0008 m3
Resíduos:
- embalagem: re170203 Plástico. (componente de resíduo); rendimento 0.002 kg; Código LER 17 02 03; Massa do elemento 1 kg; Volume 0.001667 m3

**mt07emr411ad** Ud Parafuso de 5 mm de diâmetro e 80 mm de comprimento, de aço com carbono, para utilização exterior
Dados técnicos: Custo energético 0.068 MJ; Emissão de CO2 0.004 kg; Código LER 17 04 05; Massa do elemento 0.0067 kg; Volume 0.000003 m3
Resíduos:
- embalagem: re150101 Embalagens de papel e cartão. (componente de resíduo); rendimento 0.001 kg; Código LER 15 01 01; Massa do elemento 1 kg; Volume 0.001333 m3

**mt22bfi005aeb** m² Réguas de madeira termotratada
Dados técnicos: Custo energético 1282.819 MJ; Emissão de CO2 -9.478 kg; Código LER 17 02 01; Massa do elemento 11 kg; Volume 0.01 m3
Resíduos:
- embalagem: re170203 Plástico; rendimento 0.042 kg
